# Reparación de impermeabilización de piscinas. Sistema Dry120 Pool "REVESTECH"

- Propiedad del archivo: CYPE Ingenieros S.A.
- Formato: FIEBDC-3/2016
- Programa: Generador de precios de la construcción. CYPE Ingenieros, S.A.
- Fecha: 27/10/2022
- Ámbito geográfico: Panamá
- Divisa: USD
- Costes indirectos: 3 %
- Gastos generales: 13 %
- Beneficio industrial: 6 %
- IVA: 13 %

## U Urbanización interior del terreno

### UP Piscinas

#### UPY Reparaciones

**UPY100** m² Reparación de impermeabilización de piscinas. Sistema Dry120 Pool "REVESTECH".
Reparación de impermeabilización de piscinas. Sistema Dry120 Pool "REVESTECH", formado por lámina impermeabilizante flexible tipo EVAC, Dry120 30 "REVESTECH", compuesta de una doble hoja de poliolefina termoplástica con acetato de vinil etileno, con ambas caras revestidas de fibras de poliéster no tejidas, de 1,25 mm de espesor y 525 g/m², suministrada en rollos de 1,5 m de anchura y 30 m de longitud, fijada al soporte con adhesivo cementoso mejorado, deformable y tixotrópico, C2 TE S1 extendido con llana dentada. Incluso complementos de refuerzo en tratamiento de puntos singulares mediante el uso de piezas especiales "REVESTECH" para la resolución de ángulos internos Dry50 Cornerin, resolución de uniones con banda Dry50 Banda 13x30, resolución de encuentros con paramentos con banda perimetral Corner Band, sellado de juntas y encuentros con paramentos con Primerpool y sellado de juntas con Seal Plus.
Criterio de valoración económica: El precio no incluye el revestimiento.
Incluye: Limpieza y preparación de la superficie soporte. Colocación de la impermeabilización. Resolución de los puntos singulares. Sellado de juntas.
Criterio de medición de proyecto: Superficie medida en proyección horizontal, según documentación gráfica de Proyecto, desde las caras interiores de los antepechos o petos perimetrales que la limitan.
Criterio de medición de obra: Se medirá, en proyección horizontal, la superficie realmente ejecutada según especificaciones de Proyecto, desde las caras interiores de los antepechos o petos perimetrales que la limitan.

| Código | Ud | Descripción | Rendimiento | Precio | Importe |
|---|---|---|---|---|---|
| mt09mcm060a | kg | Adhesivo cementoso mejorado, C2 TE S1, deformable, con deslizamiento reducido y tiempo abierto ampliado, color gris, a base de cemento, agregados de granulometría fina, resinas sintéticas y aditivos especiales, con propiedades tixotrópicas y de endurecimiento sin retracción. (material) | 0.6 | 1.19 | 0.714 |
| mt15rev012a | m² | Lámina impermeabilizante flexible tipo EVAC, Dry120 30 "REVESTECH", compuesta de una doble hoja de poliolefina termoplástica con acetato de vinil etileno, con ambas caras revestidas de fibras de poliéster no tejidas, de 1,25 mm de espesor y 525 g/m², suministrada en rollos de 1,5 m de anchura y 30 m de longitud. (material) | 1.1 | 20.61 | 22.671 |
| mt15rev170c | kg | Adhesivo a base de poliuretano, Seal Plus "REVESTECH", color marrón, para el sellado de juntas. (material) | 0.04 | 22.74 | 0.910 |
| mt15rev175c | kg | Imprimación a base de poliuretano en dispersión acuosa, Primerpool "REVESTECH", para el sellado de juntas y encuentros con paramentos. (material) | 0.045 | 8.36 | 0.376 |
| mt15rev058l | m | Banda de refuerzo para lámina impermeabilizante flexible tipo EVAC, Dry50 Banda 13x30 "REVESTECH", de 127 mm de anchura, compuesta de una doble hoja de poliolefina termoplástica con acetato de vinil etileno, con ambas caras revestidas de fibras de poliéster no tejidas, de 0,52 mm de espesor y 335 g/m². (material) | 0.25 | 4.12 | 1.030 |
| mt15rev045c | m | Banda de refuerzo de encuentros a 90° entre paramentos para lámina impermeabilizante flexible tipo EVAC, Corner Band "REVESTECH", de 127 mm de anchura, compuesta de una doble hoja de poliolefina termoplástica con acetato de vinil etileno, con ambas caras revestidas de fibras de poliéster no tejidas, de 0,8 mm de espesor y 625 g/m², suministrada en rollos de 30 m de longitud. (material) | 0.1 | 6.37 | 0.637 |
| mt15rev065b | Ud | Complemento para refuerzo de puntos singulares en tratamientos impermeabilizantes mediante piezas para la resolución de ángulos internos, Dry50 Cornerin "REVESTECH". (material) | 0.02 | 9.63 | 0.193 |
| mo041 | h | Albañil especializado en mampostería de obra civil. (mano de obra) | 0.185 | 14.99 | 2.773 |
| mo087 | h | Principiante de albañilería de obra civil. (mano de obra) | 0.185 | 9.6 | 1.776 |
| % | % | Herramientas | 2 % | 31.080 | 0.622 |
|  |  | Costes directos |  |  | 31.702 |

Residuos:
- colocación: mt09mcm060a; factor de residuo 0.069282
- colocación: mt15rev012a; factor de residuo 0.035
- colocación: mt15rev170c Adhesivo a base de poliuretano, Seal Plus "REVESTECH", color marrón, para el sellado de juntas; factor de residuo 0.03
- colocación: mt15rev175c; factor de residuo 0.03
- colocación: mt15rev058l; factor de residuo 0.0690233
- colocación: mt15rev045c; factor de residuo 0.068338

## Recursos

**mt09mcm060a** kg Adhesivo cementoso mejorado
Datos técnicos: Coste energético 4.091 MJ; Emisión de CO2 0.394 kg; Código LER 17 09 04; Masa del elemento 1 kg; Volumen 0.000667 m3
Residuos:
- embalaje: re170203 Plástico. (componente de residuo); rendimiento 0.003 kg; Código LER 17 02 03; Masa del elemento 1 kg; Volumen 0.001667 m3

**mt15rev012a** m² Lámina impermeabilizante flexible tipo EVAC
Datos técnicos: Coste energético 57.644 MJ; Emisión de CO2 2.862 kg; Código LER 17 02 03; Masa del elemento 0.525 kg; Volumen 0.000875 m3
Residuos:
- embalaje: re170203 Plástico; rendimiento 0.07 kg

**mt15rev170c** kg Adhesivo a base de poliuretano, Seal Plus "REVESTECH", color marrón, para el sellado de juntas
Datos técnicos: Coste energético 144.209 MJ; Emisión de CO2 7.002 kg; Código LER 17 09 04; Masa del elemento 1 kg; Volumen 0.000667 m3
Residuos:
- embalaje: re150104 Envases metálicos. (componente de residuo); rendimiento 0.003 kg; Código LER 15 01 04; Masa del elemento 1 kg; Volumen 0.001667 m3

**mt15rev175c** kg Imprimación a base de poliuretano en dispersión acuosa
Datos técnicos: Coste energético 144.471 MJ; Emisión de CO2 7.014 kg; Código LER 17 09 04; Masa del elemento 1 kg; Volumen 0.000667 m3
Residuos:
- embalaje: re170203 Plástico; rendimiento 0.003 kg

**mt15rev058l** m Banda de refuerzo para lámina impermeabilizante flexible tipo EVAC
Datos técnicos: Coste energético 4.316 MJ; Emisión de CO2 0.214 kg; Código LER 17 02 03; Masa del elemento 0.043 kg; Volumen 0.000072 m3
Residuos:
- embalaje: re170203 Plástico; rendimiento 0.002 kg

**mt15rev045c** m Banda de refuerzo de encuentros a 90° entre paramentos para lámina impermeabilizante flexible tipo EVAC
Datos técnicos: Coste energético 7.067 MJ; Emisión de CO2 0.351 kg; Código LER 17 02 03; Masa del elemento 0.071 kg; Volumen 0.000118 m3
Residuos:
- embalaje: re170203 Plástico; rendimiento 0.002 kg
