# Compuerta de regulación del caudal de aire

- Propiedad del archivo: CYPE Ingenieros S.A.
- Formato: FIEBDC-3/2016
- Programa: Generador de precios de la construcción. CYPE Ingenieros, S.A.
- Fecha: 25/10/2024
- Ámbito geográfico: Panamá
- Divisa: USD
- Costes indirectos: 3 %
- Gastos generales: 13 %
- Beneficio industrial: 6 %
- IVA: 13 %

## I Instalaciones

### IV Ventilación

#### IVM Ventilación mecánica

**IVM065** Ud Compuerta de regulación del caudal de aire.
Compuerta rectangular para la regulación del caudal de aire y la presión o para el cierre de conductos en instalaciones de ventilación con láminas acopladas en el mismo sentido, de 200x180 mm, láminas perfiladas de lámina de acero galvanizado, ejes y palancas exteriores de acero cincado, casquillos de plástico especial, accionamiento situado en el lado derecho de la compuerta. Incluso accesorios de montaje y elementos de fijación.
Incluye: Replanteo. Fijación de la compuerta. Conexión al conducto. Comprobación de su correcto funcionamiento.
Criterio de medición de proyecto: Número de unidades previstas, según documentación gráfica de Proyecto.
Criterio de medición de obra: Se medirá el número de unidades realmente ejecutadas según especificaciones de Proyecto.

| Código | Ud | Descripción | Rendimiento | Precio | Importe |
|---|---|---|---|---|---|
| mt42trx360ia1a | Ud | Compuerta rectangular para la regulación del caudal de aire y la presión o para el cierre de conductos en instalaciones de ventilación con láminas acopladas en el mismo sentido, de 200x180 mm, láminas perfiladas de lámina de acero galvanizado, ejes y palancas exteriores de acero cincado, casquillos de plástico especial, accionamiento situado en el lado derecho de la compuerta. (material) | 1 | 153.11 | 153.110 |
| mo005 | h | Instalador de climatización. (mano de obra) | 0.157 | 18.33 | 2.878 |
| mo104 | h | Principiante de instalador de climatización. (mano de obra) | 0.157 | 11.42 | 1.793 |
| % | % | Herramientas | 2 % | 157.781 | 3.156 |
|  |  | Costes directos |  |  | 160.937 |

## Recursos

**mt42trx360ia1a** Ud Compuerta rectangular para la regulación del caudal de aire y la presión o para el cierre de conductos en instalaciones
Datos técnicos: Coste energético 6.497 MJ; Emisión de CO2 0.432 kg
Residuos:
- embalaje: re150101 Envases de papel y cartón. (componente de residuo); rendimiento 0.133 kg; Código LER 15 01 01; Masa del elemento 1 kg; Volumen 0.001333 m3
- embalaje: re170203 Plástico. (componente de residuo); rendimiento 0.066 kg; Código LER 17 02 03; Masa del elemento 1 kg; Volumen 0.001667 m3
