# Caja de distribución para ventilación

- Propiedad del archivo: CYPE INGENIEROS, S.A.
- Formato: FIEBDC-3/2002
- Ámbito geográfico: Panamá
- Divisa: USD
- Costes indirectos: 3.00 %
- Gastos generales: 13.00 %
- Beneficio industrial: 6.00 %
- IVA: 13.00 %

## I Instalaciones

### IV Ventilación

#### IVM Ventilación mecánica

**IVM018** Ud Caja de distribución para ventilación.
Caja de distribución para ventilación, de techo, DucoFlex "DAIKIN", de 560x133x530 mm, con conexión de entrada de 180 mm de diámetro, 2 conexiones de salida de sección oblonga de 163x68 mm y 12 conexiones de salida de 63 mm de diámetro. Incluso elementos para suspensión del techo.
Incluye: Replanteo. Colocación y fijación de la caja de distribución. Conexionado de los conductos.
Criterio de medición de proyecto: Número de unidades previstas, según documentación gráfica de Proyecto.
Criterio de medición de obra: Se medirá el número de unidades realmente ejecutadas según especificaciones de Proyecto.

| Código | Ud | Descripción | Rendimiento | Precio | Importe |
|---|---|---|---|---|---|
| mt42dai980a | Ud | Caja de distribución para ventilación, de techo, DucoFlex "DAIKIN", de 560x133x530 mm, con conexión de entrada de 180 mm de diámetro, 2 conexiones de salida de sección oblonga de 163x68 mm y 12 conexiones de salida de 63 mm de diámetro. (material) | 1.000 | 371.01 | 371.01 |
| mt42www090 | Ud | Kit de soportes para suspensión del techo, formado por cuatro varillas roscadas de acero galvanizado, con sus tacos, tuercas y arandelas correspondientes. (material) | 1.000 | 31.64 | 31.64 |
| mo005 | h | Instalador de climatización. (mano de obra) | 0.165 | 18.33 | 3.02 |
| mo104 | h | Principiante de instalador de climatización. (mano de obra) | 0.165 | 11.42 | 1.88 |
| % | % | Herramientas | 2 % | 407.55 | 8.15 |
|  |  | Costes directos |  |  | 415.70 |
