# Muro de gaviones de malla de doble torsión

- Propiedad del archivo: CYPE INGENIEROS, S.A.
- Formato: FIEBDC-3/2002
- Ámbito geográfico: Panamá
- Divisa: USD
- Costes indirectos: 3.00 %
- Gastos generales: 13.00 %
- Beneficio industrial: 6.00 %
- IVA: 13.00 %

## C Fundaciones

### CC Muros de contención

#### CCG Muros de gaviones

**CCG010** m³ Muro de gaviones de malla de doble torsión.
Muro de gaviones con una cara vista compuesto por gavión de 4000x1000x1000 mm de malla de doble torsión, hexagonal, de 80x100 mm, de alambre de acero galvanizado de 2,7 mm de diámetro; y relleno con medios mecánicos con cantos rodados, de granulometría comprendida entre 70 y 250 mm; construcción y desmontaje del sistema de cimbra necesario para evitar la deformación de los gaviones durante su llenado y asegurar la alineación y aplomado de la estructura. Incluso grapas de acero para sujeción del gavión.
Incluye: Replanteo. Preparación de la superficie de apoyo. Extendido de los gaviones. Amarre de las aristas. Montaje del sistema de cimbra de los paramentos vistos de los gaviones. Relleno de los gaviones. Cierre y atado final de los gaviones. Desmontaje de la cimbra. Retirada del material sobrante.
Criterio de medición de proyecto: Volumen medido sobre la sección teórica de cálculo, según documentación gráfica de Proyecto.
Criterio de medición de obra: Se medirá el volumen teórico ejecutado según especificaciones de Proyecto.

| Código | Ud | Descripción | Rendimiento | Precio | Importe |
|---|---|---|---|---|---|
| mt07etf030l | Ud | Gavión de 4000x1000x1000 mm de malla de doble torsión, hexagonal, de 80x100 mm, de alambre de acero galvanizado de 2,7 mm de diámetro. (material) | 0.265 | 62.94 | 16.68 |
| mt50spa052b | m | Tablón de madera de pino, de 20x7,2 cm. (material) | 0.300 | 8.62 | 2.59 |
| mt50spa101 | kg | Clavos de acero. (material) | 0.075 | 2.55 | 0.19 |
| mt50spa081a | Ud | Puntal metálico telescópico, de hasta 3 m de altura. (material) | 0.010 | 26.26 | 0.26 |
| mt07etf025a | Ud | Grapa de alambre de acero galvanizado, de 3 mm de diámetro, con una resistencia a la tracción superior a 1720 N/mm² y una resistencia a la apertura superior a 2000 N/mm². (material) | 80.000 | 0.04 | 3.20 |
| mt06psm010e | m³ | Cantos rodados de granulometría comprendida entre 70 y 250 mm, con desgaste en el ensayo de Los Ángeles < 50. (material) | 1.100 | 34.45 | 37.90 |
| mq01exn020a | h | Retroexcavadora hidráulica sobre neumáticos, de 105 kW. (maquinaria) | 0.089 | 61.33 | 5.46 |
| mq04cab010c | h | Camión basculante de 12 t de carga, de 162 kW. (maquinaria) | 0.075 | 53.15 | 3.99 |
| mo041 | h | Albañil especializado en mampostería de obra civil. (mano de obra) | 0.389 | 17.17 | 6.68 |
| mo087 | h | Principiante de albañilería de obra civil. (mano de obra) | 1.942 | 11.01 | 21.38 |
| % | % | Herramientas | 2 % | 98.33 | 1.97 |
|  |  | Costes directos |  |  | 100.30 |
