# Concreto para armar en cabezales

- Propiedad del archivo: CYPE INGENIEROS, S.A.
- Formato: FIEBDC-3/2002
- Ámbito geográfico: Panamá
- Divisa: USD
- Costes indirectos: 3.00 %
- Gastos generales: 13.00 %
- Beneficio industrial: 6.00 %
- IVA: 13.00 %

## C Fundaciones

### CH Concretos, aceros y cimbras

#### CHH Concretos

**CHH055** m³ Concreto para armar en cabezales.
Concreto para armar en cabezales, f'c=210 kg/cm² (3000 psi), clase de exposición F0 S0 P0 C0, tamaño máximo del agregado 25 mm (1" ASTM Nº 57), consistencia blanda, preparado en obra, y vaciado con medios manuales.
Incluye: Preparación del concreto. Vaciado y compactación del concreto. Curado del concreto.
Criterio de medición de proyecto: Volumen teórico, según documentación gráfica de Proyecto.
Criterio de medición de obra: Se medirá el volumen teórico ejecutado según especificaciones de Proyecto, sin incluir los incrementos por excesos de excavación no autorizados.

| Código | Ud | Descripción | Rendimiento | Precio | Importe |
|---|---|---|---|---|---|
| mt08aaa010a | m³ | Agua. (material) | 0.221 | 2.04 | 0.45 |
| mt01arg000h | m³ | Arena cribada. (material) | 0.588 | 20.33 | 11.95 |
| mt01arg001hq | m³ | Agregado grueso homogeneizado, de tamaño máximo 25 mm (1" ASTM Nº 57). (material) | 0.882 | 26.37 | 23.26 |
| mt08cem000h | kg | Cemento gris en sacos. (material) | 367.500 | 0.19 | 69.83 |
| mq06hor010 | h | Concretera eléctrica con una capacidad de amasado de 160 l. (maquinaria) | 0.693 | 4.08 | 2.83 |
| au00auh040 |  | Vibrador de concreto, eléctrico. | 1.000 | 0.00 | 0.00 |
| mo045 | h | Albañil especializado en mampostería especializado en vaciado del concreto. (mano de obra) | 0.135 | 17.87 | 2.41 |
| mo092 | h | Principiante de albañil especializado en mampostería especializado en vaciado del concreto. (mano de obra) | 0.538 | 11.45 | 6.16 |
| mo113 | h | Peón de albañilería. (mano de obra) | 1.177 | 10.59 | 12.46 |
| mo112 | h | Ayudante de albañilería. (mano de obra) | 1.233 | 10.77 | 13.28 |
| % | % | Herramientas | 2 % | 142.63 | 2.85 |
|  |  | Costes directos |  |  | 145.48 |
