# Malla electrosoldada tipo 6x6 4/4 de acero Grado 70, colocada en obra, en núcleo o pantalla

- Propiedad del archivo: CYPE INGENIEROS, S.A.
- Formato: FIEBDC-3/2002
- Ámbito geográfico: Panamá
- Costes indirectos: 3.00 %
- Gastos generales: 13.00 %
- Beneficio industrial: 6.00 %
- IVA: 13.00 %

## E Estructuras

### EN Concretos, aceros y cimbras

#### ENA Aceros

**ENA020** m² Malla electrosoldada tipo 6x6 4/4 de acero Grado 70, colocada en obra, en núcleo o pantalla.
Suministro y colocación de malla electrosoldada tipo 6x6 4/4 de acero Grado 70, colocada en obra, en núcleo o pantalla. Incluso parte proporcional de alambre de atar, cortes y solapes.
Incluye: Corte de la malla electrosoldada. Montaje y colocación de la malla electrosoldada. Sujeción de la malla electrosoldada.
Criterio de medición de proyecto: Superficie teórica medida según documentación gráfica de Proyecto. No se ha incrementado la medición por solapes, ya que en la descomposición se ha considerado un 20% más de superficie.
Criterio de medición de obra: Se medirá la superficie teórica ejecutada según especificaciones de Proyecto.

| Código | Ud | Descripción | Rendimiento | Precio | Importe |
|---|---|---|---|---|---|
| mt07ame120gg | m² | Malla electrosoldada tipo 6x6 4/4 de acero Grado 70, con varillas lisas espaciadas 15,24x15,24 cm de 5,72 mm de diámetro, según ASTM A 185 y ASTM A 497. (material) | 1.200 | 2.59 | 3.11 |
| mt08var050 | kg | Alambre galvanizado para atar, de 1,30 mm de diámetro. (material) | 0.014 | 1.11 | 0.02 |
| op00ciz020 |  | Cizalla para acero en varillas corrugadas. | 1.000 | 0.00 | 0.00 |
| op00ata010 |  | Atadora de armadura. | 1.000 | 0.00 | 0.00 |
| mo042 | h | Reforzador. (mano de obra) | 0.027 | 10.15 | 0.27 |
| mo088 | h | Principiante de reforzador. (mano de obra) | 0.027 | 6.68 | 0.18 |
| % | % | Costes directos complementarios | 2 % | 3.58 | 0.07 |
|  |  | Costes directos |  |  | 3.65 |
