# Línea subterránea de distribución de baja tensión en canalización entubada

- Propiedad del archivo: CYPE INGENIEROS, S.A.
- Formato: FIEBDC-3/2002
- Ámbito geográfico: Panamá
- Divisa: USD
- Costes indirectos: 3.00 %
- Gastos generales: 13.00 %
- Beneficio industrial: 6.00 %
- IVA: 13.00 %

## I Instalaciones

### IU Urbanas

#### IUB Líneas subterráneas de baja tensión

**IUB025** m Línea subterránea de distribución de baja tensión en canalización entubada.
Línea subterránea de distribución de baja tensión en canalización entubada bajo calzada, formada por 3 cables unipolares RV, con conductor de aluminio, de 150 mm² de sección, 1 cable unipolar RV, con conductor de aluminio, de 95 mm² de sección, siendo su tensión asignada de 0,6/1 kV; dos tubos protectores de polietileno de doble pared, de 200 mm de diámetro, resistencia a compresión mayor de 450 N, suministrado en rollo, colocado sobre losa sobre relleno de concreto no estructural f'c=140 kg/cm² (2000 psi), clase de exposición F0 S0 P0 C0, tamaño máximo del agregado 25 mm (1" ASTM Nº 57), consistencia blanda de 5 cm de espesor y posterior relleno con el mismo concreto hasta 10 cm por encima de la generatriz superior de la tubería; y canalización para telecomunicaciones compuesta de tetratubo de polietileno de alta densidad (PEAD/HDPE) libre de halógenos, color verde, de 4x40 mm de diámetro nominal y 3 mm de espesor formado por cuatro tubos iguales, unidos entre sí, con la pared interior estriada longitudinalmente y recubierta con silicona. Incluso hilo guía y.
Criterio de valoración económica: El precio no incluye la excavación ni el relleno principal.
Incluye: Replanteo del recorrido de la línea. Vaciado y compactación del concreto en formación de losa sobre relleno. Colocación de los tubos en la zanja. Colocación de la canalización para telecomunicaciones en la zanja. Tendido de cables. Conexionado y comprobación de su correcto funcionamiento. Ejecución del relleno envolvente.
Criterio de medición de proyecto: Longitud medida según documentación gráfica de Proyecto.
Criterio de medición de obra: Se medirá la longitud realmente ejecutada según especificaciones de Proyecto.

| Código | Ud | Descripción | Rendimiento | Precio | Importe |
|---|---|---|---|---|---|
| mt10hmf100afb | m³ | Concreto simple f'c=140 kg/cm² (2000 psi), clase de exposición F0 S0 P0 C0, tamaño máximo del agregado 25 mm (1" ASTM Nº 57), consistencia blanda, premezclado, según ACI 318. (material) | 0.042 | 112.17 | 4.71 |
| mt35aia070ai | m | Tubo curvable, suministrado en rollo, de polietileno de doble pared (interior lisa y exterior corrugada), de color naranja, de 200 mm de diámetro nominal, para canalización enterrada, resistencia a la compresión 450 N, resistencia al impacto 40 julios, con grado de protección IP549, con hilo guía incorporado. (material) | 2.000 | 27.79 | 55.58 |
| mt35tpe030a | m | Tetratubo de polietileno de alta densidad (PEAD/HDPE) libre de halógenos, color verde, de 4x40 mm de diámetro nominal y 3 mm de espesor formado por cuatro tubos iguales, unidos entre sí, con la pared interior estriada longitudinalmente y recubierta con silicona. Suministro: en rollos de 300 m de longitud. (material) | 1.000 | 16.85 | 16.85 |
| mt35cun350c | m | Cable unipolar RV, siendo su tensión asignada de 0,6/1 kV, reacción al fuego clase Eca según UNE-EN 50575, con conductor de aluminio clase 2 de 150 mm² de sección, con aislamiento de polietileno reticulado (R) y cubierta de PVC (V). (material) | 3.000 | 7.42 | 22.26 |
| mt35cun350b | m | Cable unipolar RV, siendo su tensión asignada de 0,6/1 kV, reacción al fuego clase Eca según UNE-EN 50575, con conductor de aluminio clase 2 de 95 mm² de sección, con aislamiento de polietileno reticulado (R) y cubierta de PVC (V). (material) | 1.000 | 5.64 | 5.64 |
| mo020 | h | Albañil especializado en mampostería. (mano de obra) | 0.033 | 17.17 | 0.57 |
| mo113 | h | Peón de albañilería. (mano de obra) | 0.033 | 10.59 | 0.35 |
| mo003 | h | Instalador instalador electricista. (mano de obra) | 0.335 | 17.64 | 5.91 |
| mo102 | h | Principiante de instalador electricista. (mano de obra) | 0.286 | 10.99 | 3.14 |
| % | % | Herramientas | 2 % | 115.01 | 2.30 |
|  |  | Costes directos |  |  | 117.31 |
