# Centro de transformación prefabricado

- Propiedad del archivo: CYPE INGENIEROS, S.A.
- Formato: FIEBDC-3/2002
- Ámbito geográfico: Panamá
- Divisa: USD
- Costes indirectos: 3.00 %
- Gastos generales: 13.00 %
- Beneficio industrial: 6.00 %
- IVA: 13.00 %

## I Instalaciones

### IU Urbanas

#### IUC Centros de transformación

**IUC040** Ud Centro de transformación prefabricado.
Centro de transformación prefabricado, monobloque, de concreto armado, de 3280x2380x3045 mm, apto para contener un transformador y la aparamenta necesaria. Incluso transporte y descarga. Totalmente montado.
Incluye: Transporte y descarga. Colocación y nivelación.
Criterio de medición de proyecto: Número de unidades previstas, según documentación gráfica de Proyecto.
Criterio de medición de obra: Se medirá el número de unidades realmente ejecutadas según especificaciones de Proyecto.

| Código | Ud | Descripción | Rendimiento | Precio | Importe |
|---|---|---|---|---|---|
| mt35ctr010a | Ud | Centro de transformación prefabricado, monobloque, de concreto armado, de 3280x2380x3045 mm, apto para contener un transformador y la aparamenta necesaria. (material) | 1.000 | 8150.25 | 8150.25 |
| mo020 | h | Albañil especializado en mampostería. (mano de obra) | 2.242 | 17.17 | 38.50 |
| mo077 | h | Principiante de albañilería. (mano de obra) | 2.242 | 11.01 | 24.68 |
| % | % | Herramientas | 2 % | 8213.43 | 164.27 |
|  |  | Costes directos |  |  | 8377.70 |
