# Pozo de desbaste de poliéster reforzado con fibra de vidrio (PRFV)

- Propiedad del archivo: CYPE INGENIEROS, S.A.
- Formato: FIEBDC-3/2002
- Ámbito geográfico: Panamá
- Divisa: USD
- Costes indirectos: 3.00 %
- Gastos generales: 13.00 %
- Beneficio industrial: 6.00 %
- IVA: 13.00 %

## I Instalaciones

### IU Urbanas

#### IUE Tratamiento de aguas residuales

**IUE025** Ud Pozo de desbaste de poliéster reforzado con fibra de vidrio (PRFV).
Pozo de desbaste de poliéster reforzado con fibra de vidrio (PRFV), de 1 m de diámetro y 1,5 m de altura, con tapa, reja de gruesos, cesta extraíble y rastrillo de acero inoxidable AISI 304.
Criterio de valoración económica: El precio no incluye la excavación ni el relleno del trasdós.
Incluye: Replanteo. Colocación. Conexionado y comprobación de su correcto funcionamiento.
Criterio de medición de proyecto: Número de unidades previstas, según documentación gráfica de Proyecto.
Criterio de medición de obra: Se medirá el número de unidades realmente ejecutadas según especificaciones de Proyecto.

| Código | Ud | Descripción | Rendimiento | Precio | Importe |
|---|---|---|---|---|---|
| mt46fpg010b | Ud | Pozo de desbaste de poliéster reforzado con fibra de vidrio (PRFV), de 1 m de diámetro y 1,5 m de altura, con tapa, reja de gruesos, cesta extraíble y rastrillo de acero inoxidable AISI 304, para pretratamiento de aguas residuales. (material) | 1.000 | 1008.58 | 1008.58 |
| mo008 | h | Plomero. (mano de obra) | 3.811 | 17.64 | 67.23 |
| mo107 | h | Principiante de plomería. (mano de obra) | 3.811 | 10.99 | 41.88 |
| % | % | Herramientas | 2 % | 1117.69 | 22.35 |
|  |  | Costes directos |  |  | 1140.04 |
