# Retirada y carga de los materiales de desarraigue

- Propiedad del archivo: CYPE INGENIEROS, S.A.
- Formato: FIEBDC-3/2002
- Ámbito geográfico: Panamá
- Divisa: USD
- Costes indirectos: 3.00 %
- Gastos generales: 13.00 %
- Beneficio industrial: 6.00 %
- IVA: 13.00 %

## J Jardinería

### JA Preparación del terreno

#### JAA Trabajos preliminares

**JAA040** m² Retirada y carga de los materiales de desarraigue.
Retirada y carga sobre camión o contenedor de los materiales de desarraigue, previamente troceados y apilados, con medios manuales.
Criterio de valoración económica: El precio no incluye el transporte.
Incluye: Retirada y carga de los materiales de desarraigue.
Criterio de medición de proyecto: Superficie medida en proyección horizontal, según documentación gráfica de Proyecto.
Criterio de medición de obra: Se medirá, en proyección horizontal, la superficie realmente ejecutada según especificaciones de Proyecto.

| Código | Ud | Descripción | Rendimiento | Precio | Importe |
|---|---|---|---|---|---|
| mo115 | h | Ayudante de jardinería. (mano de obra) | 0.009 | 10.59 | 0.10 |
| % | % | Herramientas | 2 % | 0.10 | 0.00 |
|  |  | Costes directos |  |  | 0.10 |
