# Trasplante de árbol

- Propiedad del archivo: CYPE INGENIEROS, S.A.
- Formato: FIEBDC-3/2002
- Ámbito geográfico: Panamá
- Divisa: USD
- Costes indirectos: 3.00 %
- Gastos generales: 13.00 %
- Beneficio industrial: 6.00 %
- IVA: 13.00 %

## J Jardinería

### JS Suministro y plantación de especies

#### JSP Plantación y trasplante de especies

**JSP020** Ud Trasplante de árbol.
Trasplante de árbol de 160 cm de diámetro, con trasplantadora.
Incluye: Poda de raíces. Poda de ramas. Transporte al lugar de destino. Plantación. Recorte de raíces.
Criterio de medición de proyecto: Número de unidades previstas, según documentación gráfica de Proyecto.
Criterio de medición de obra: Se medirá el número de unidades realmente trasplantadas según especificaciones de Proyecto.

| Código | Ud | Descripción | Rendimiento | Precio | Importe |
|---|---|---|---|---|---|
| mq09trp010c | h | Trasplantadora hidráulica, para cepellones de 160 cm de diámetro. (maquinaria) | 1.100 | 1061.59 | 1167.75 |
| mo040 | h | Jardinero. (mano de obra) | 1.009 | 17.84 | 18.00 |
| mo086 | h | Principiante de jardinero. (mano de obra) | 1.569 | 11.44 | 17.95 |
| % | % | Herramientas | 2 % | 1203.70 | 24.07 |
|  |  | Costes directos |  |  | 1227.77 |
