# Conífera

- Propiedad del archivo: CYPE INGENIEROS, S.A.
- Formato: FIEBDC-3/2002
- Ámbito geográfico: Panamá
- Divisa: USD
- Costes indirectos: 3.00 %
- Gastos generales: 13.00 %
- Beneficio industrial: 6.00 %
- IVA: 13.00 %

## J Jardinería

### JS Suministro y plantación de especies

#### JSS Suministro de especies

**JSS040** Ud Conífera.
Pino piñonero (Pinus pinea), ejemplar de gran porte de 600 a 700 cm de altura; suministro en contenedor estándar.
Incluye: Transporte y descarga a pie de hoyo de plantación.
Criterio de medición de proyecto: Número de unidades previstas, según documentación gráfica de Proyecto.
Criterio de medición de obra: Se medirá el número de unidades realmente suministradas según especificaciones de Proyecto.

| Código | Ud | Descripción | Rendimiento | Precio | Importe |
|---|---|---|---|---|---|
| mt48ecr060l | Ud | Pino piñonero (Pinus pinea), ejemplar de gran porte de 600 a 700 cm de altura; suministro en contenedor estándar de 1000 l. (material) | 1.000 | 721.80 | 721.80 |
| % | % | Herramientas | 2 % | 721.80 | 14.44 |
|  |  | Costes directos |  |  | 736.24 |
