# Cerramiento natural

- Propiedad del archivo: CYPE INGENIEROS, S.A.
- Formato: FIEBDC-3/2002
- Ámbito geográfico: Panamá
- Divisa: USD
- Costes indirectos: 3.00 %
- Gastos generales: 13.00 %
- Beneficio industrial: 6.00 %
- IVA: 13.00 %

## J Jardinería

### JV Cercado y ocultación

#### JVC Cerramientos naturales

**JVC010** m² Cerramiento natural.
Cerramiento de mimbre natural, calidad extra, tejido cada 10 cm ccon alambre galvanizado de 1 mm de diámetro, ocultación del 75%, sujeto con alambre galvanizado sobre un soporte existente.
Incluye: Colocación del cerramiento natural y sujeción con alambre galvanizado.
Criterio de medición de proyecto: Superficie medida según documentación gráfica de Proyecto.
Criterio de medición de obra: Se medirá la superficie realmente ejecutada según especificaciones de Proyecto.

| Código | Ud | Descripción | Rendimiento | Precio | Importe |
|---|---|---|---|---|---|
| mt48cnj030d | m² | Mimbre natural, calidad extra, tejido cada 10 cm ccon alambre galvanizado de 1 mm de diámetro, ocultación del 75%, suministrado en rollos de 120 cm de altura y 500 cm de longitud. (material) | 1.000 | 15.32 | 15.32 |
| mt08var050 | kg | Alambre galvanizado para atar, de 1,30 mm de diámetro. (material) | 0.100 | 2.08 | 0.21 |
| mo040 | h | Jardinero. (mano de obra) | 0.082 | 18.63 | 1.53 |
| mo115 | h | Ayudante de jardinería. (mano de obra) | 0.082 | 11.49 | 0.94 |
| % | % | Herramientas | 2 % | 18.00 | 0.36 |
|  |  | Costes directos |  |  | 18.36 |
