# Subbase de concreto

- Propiedad del archivo: CYPE INGENIEROS, S.A.
- Formato: FIEBDC-3/2002
- Ámbito geográfico: Panamá
- Divisa: USD
- Costes indirectos: 3.00 %
- Gastos generales: 13.00 %
- Beneficio industrial: 6.00 %
- IVA: 13.00 %

## M Firmes y pavimentos urbanos

### MB Bases y subbases

#### MBH De concreto

**MBH020** m² Subbase de concreto.
Subbase de concreto con adición de fibras de 15 cm de espesor, realizada con concreto f'c=175 kg/cm² (2500 psi), clase de exposición F0 S0 P0 C0, tamaño máximo del agregado 25 mm (1" ASTM Nº 57), consistencia blanda, preparado en obra y vaciado con medios manuales con un contenido de fibras sin función estructural, fibras de vidrio resistentes a los álcalis (AR) de 2 kg/m³, extendido y vibrado manual, mediante regla vibrante, con acabado maestreado, para su posterior uso como soporte de piso; apoyada sobre capa base existente.
Criterio de valoración económica: El precio no incluye la capa base.
Incluye: Preparación de la superficie de apoyo del concreto. Replanteo de las juntas de construcción y de dilatación. Tendido de niveles mediante toques, maestras de concreto o reglas. Riego de la superficie base. Formación de juntas de construcción y de juntas de dilatación. Preparación del concreto. Vaciado, extendido y vibrado del concreto. Curado del concreto.
Criterio de medición de proyecto: Superficie medida según documentación gráfica de Proyecto.
Criterio de medición de obra: Se medirá la superficie realmente ejecutada según especificaciones de Proyecto.

| Código | Ud | Descripción | Rendimiento | Precio | Importe |
|---|---|---|---|---|---|
| mt08fic020b | kg | Fibras de vidrio resistentes a los álcalis (AR), con un contenido mínimo de zirconio del 17,1%, de 13 mm de longitud y 13,5 micras de diámetro, con 100 filamentos por hebra unidos entre sí mediante adhesivo, límite elástico 74000 N/mm², resistencia a tracción 1620 MPa, para prevenir fisuras por retracción en elementos de concreto. (material) | 0.300 | 12.13 | 3.64 |
| mt08aaa010a | m³ | Agua. (material) | 0.032 | 2.08 | 0.07 |
| mt01arg000h | m³ | Arena cribada. (material) | 0.076 | 20.71 | 1.57 |
| mt01arg001hq | m³ | Agregado grueso homogeneizado, de tamaño máximo 25 mm (1" ASTM Nº 57). (material) | 0.134 | 26.87 | 3.60 |
| mt08cem000h | kg | Cemento gris en sacos. (material) | 47.250 | 0.20 | 9.45 |
| mq06vib020 | h | Regla vibrante de 3 m. (maquinaria) | 0.095 | 6.33 | 0.60 |
| mq06hor010 | h | Concretera eléctrica con una capacidad de amasado de 160 l. (maquinaria) | 0.104 | 4.18 | 0.43 |
| mo041 | h | Albañil especializado en mampostería de obra civil. (mano de obra) | 0.049 | 17.84 | 0.87 |
| mo087 | h | Principiante de albañilería de obra civil. (mano de obra) | 0.049 | 11.44 | 0.56 |
| % | % | Herramientas | 2 % | 20.79 | 0.42 |
|  |  | Costes directos |  |  | 21.21 |
