# Bordillo de piedra natural

- Propiedad del archivo: CYPE INGENIEROS, S.A.
- Formato: FIEBDC-3/2002
- Ámbito geográfico: Panamá
- Divisa: USD
- Costes indirectos: 3.00 %
- Gastos generales: 13.00 %
- Beneficio industrial: 6.00 %
- IVA: 13.00 %

## M Firmes y pavimentos urbanos

### ML Bordes y límites de pavimentos

#### MLB Bordillos

**MLB020** m Bordillo de piedra natural.
Bordillo recto de granito Blanco Berrocal, formado por piezas de 10x15 cm de sección, longitud libre entre 50 y 100 cm, aristas matadas de 3 mm, caras vistas y cantos aserrados, recibido con mortero de cemento, confeccionado en obra, dosificación 1:6 de consistencia seca y posterior rejuntado de anchura máxima 1 cm con mortero de cemento, confeccionado en obra, dosificación 1:6, para colocación en viales, sobre base de concreto simple f'c=210 kg/cm² (3000 psi), clase de exposición F0 S0 P0 C0, tamaño máximo del agregado 25 mm (1" ASTM Nº 57), consistencia plástica de 20 cm de espesor y 10 cm de anchura a cada lado del bordillo, vaciado desde camión, extendido y vibrado, con acabado maestreado, según pendientes del proyecto y colocado sobre explanada con índice CBR > 5 (California Bearing Ratio), no incluida en este precio. Incluso limpieza.
Incluye: Replanteo de alineaciones y niveles. Vaciado y extendido del concreto en cama de apoyo. Colocación, recibido y nivelación de las piezas. Relleno de juntas con mortero de cemento.
Criterio de medición de proyecto: Longitud medida según documentación gráfica de Proyecto.
Criterio de medición de obra: Se medirá la longitud realmente ejecutada según especificaciones de Proyecto.

| Código | Ud | Descripción | Rendimiento | Precio | Importe |
|---|---|---|---|---|---|
| mt10hmf100anc | m³ | Concreto simple f'c=210 kg/cm² (3000 psi), clase de exposición F0 S0 P0 C0, tamaño máximo del agregado 25 mm (1" ASTM Nº 57), consistencia plástica, premezclado, según ACI 318. (material) | 0.084 | 118.46 | 9.95 |
| mt08aaa010a | m³ | Agua. (material) | 0.006 | 2.04 | 0.01 |
| mt01arg005a | t | Arena de cantera, para mortero preparado en obra. (material) | 0.007 | 24.02 | 0.17 |
| mt08cem000h | kg | Cemento gris en sacos. (material) | 1.000 | 0.19 | 0.19 |
| mt18jbp020aaa | m | Bordillo recto de granito Blanco Berrocal, formado por piezas de 10x15 cm de sección, longitud libre entre 50 y 100 cm, aristas matadas de 3 mm, caras vistas y cantos aserrados. (material) | 1.000 | 18.13 | 18.13 |
| mq06hor010 | h | Concretera eléctrica con una capacidad de amasado de 160 l. (maquinaria) | 0.006 | 4.08 | 0.02 |
| op00amo010 |  | Amoladora o radial. | 1.000 | 0.00 | 0.00 |
| mo041 | h | Albañil especializado en mampostería de obra civil. (mano de obra) | 0.336 | 17.17 | 5.77 |
| mo087 | h | Principiante de albañilería de obra civil. (mano de obra) | 0.372 | 11.01 | 4.10 |
| % | % | Herramientas | 2 % | 38.34 | 0.77 |
|  |  | Costes directos |  |  | 39.11 |
