# Borde metálico de acero corten

- Propiedad del archivo: CYPE INGENIEROS, S.A.
- Formato: FIEBDC-3/2002
- Ámbito geográfico: Panamá
- Divisa: USD
- Costes indirectos: 3.00 %
- Gastos generales: 13.00 %
- Beneficio industrial: 6.00 %
- IVA: 13.00 %

## M Firmes y pavimentos urbanos

### ML Bordes y límites de pavimentos

#### MLD Bordes

**MLD110** m Borde metálico de acero corten.
Formación de borde y límite de pavimento mediante la fijación en el terreno de piezas flexibles de lámina lisa de acero corten, de 150 mm de altura, 2,0 mm de espesor y 2 m de longitud, con el extremo superior redondeado con un ancho de 7 mm, unidas entre sí mediante pletinas de anclaje y tornillería de acero inoxidable. Incluso replanteo, excavación manual del terreno, cortes, pletinas de anclaje y tornillería de acero inoxidable, resolución de uniones entre piezas, resolución de esquinas, relleno y compactación del terreno contiguo al borde ya colocado, limpieza y eliminación del material sobrante.
Incluye: Preparación del terreno. Excavación de la zanja. Introducción de las piezas de borde en la zanja. Unión entre piezas de borde. Resolución de esquinas. Relleno de la zanja y compactación del terreno. Limpieza y eliminación del material sobrante.
Criterio de medición de proyecto: Longitud medida según documentación gráfica de Proyecto.
Criterio de medición de obra: Se medirá la longitud realmente ejecutada según especificaciones de Proyecto.

| Código | Ud | Descripción | Rendimiento | Precio | Importe |
|---|---|---|---|---|---|
| mt18bme010b | m | Borde metálico de piezas flexibles de lámina lisa de acero corten, de 150 mm de altura, 2 mm de espesor y 2 m de longitud, con el extremo superior redondeado con un ancho de 7 mm, unidas entre sí mediante pletinas de anclaje y tornillería de acero inoxidable, incluso pletinas de anclaje y tornillería de acero inoxidable. (material) | 1.050 | 16.94 | 17.79 |
| mo041 | h | Albañil especializado en mampostería de obra civil. (mano de obra) | 0.336 | 17.17 | 5.77 |
| % | % | Herramientas | 2 % | 23.56 | 0.47 |
|  |  | Costes directos |  |  | 24.03 |
