# Pista de pádel

- Propiedad del archivo: CYPE INGENIEROS, S.A.
- Formato: FIEBDC-3/2002
- Ámbito geográfico: Panamá
- Divisa: USD
- Costes indirectos: 3.00 %
- Gastos generales: 13.00 %
- Beneficio industrial: 6.00 %
- IVA: 13.00 %

## T Equipamiento urbano

### TA Instalaciones deportivas completas

#### TAP Pistas de pádel

**TAP005** Ud Pista de pádel.
Pista de pádel, de 20x10 m, con cerramiento de 4 m de altura en los fondos y en los 2 m iniciales de cada lateral, y de 3 m de altura en el resto, con dos puertas de acceso, lunas de vidrio de seguridad templado, de 10 mm de espesor y soportes de luminarias, de 3 m de longitud, para fijar sobre la estructura metálica, formado por: estructura metálica, compuesta por 4 columnas de esquina y 26 columnas intermedios de acero S235JR laminado en caliente, de 100x50 mm y 2 mm de espesor, acabado galvanizado, con refuerzos de lámina plegada galvanizada en caliente, de 2 mm de espesor y 0,58 m de longitud, soldada a la columna; placas de anclaje de acero S235JR laminado en caliente, con taladros de 18 mm de diámetro, de 260x180 mm y 8 mm de espesor, acabado galvanizado, para columnas intermedios y placas de anclaje especiales de acero S235JR laminado en caliente, de 8 mm de espesor, acabado galvanizado, para columnas de esquina; malla electrosoldada de acero galvanizado, de 50x50 mm y 4 mm de diámetro; marcos para fijación de malla electrosoldada compuestos por perfiles angulares de lámina galvanizada en caliente, de 2,5 mm de espesor, con taladros para alojamiento de las puntas de la malla electrosoldada; dos puertas de acceso con cerradura; travesaños horizontales de tubo de acero galvanizado en caliente, de 40x30 mm y 1,5 mm de espesor; y pletinas horizontales para refuerzo y fijación de malla de fleje galvanizado en caliente, de 40x3 mm; conjunto de lunas de vidrio de seguridad templado, de 10 mm de espesor, compuesto por 14 lunas de vidrio de seguridad templado, de 2995x1995 mm y 10 mm de espesor, y 4 lunas de vidrio de seguridad templado, de 1995x1995 mm y 10 mm de espesor, con taladros para fijación a la estructura y cuatro soportes de luminarias, de 3 m de longitud, para fijar sobre la estructura metálica, cada uno de ellos compuesto por una columna de acero S235JR laminado en caliente, de 100x50 mm y 2 mm de espesor, acabado galvanizado, y una cruceta de lámina plegada galvanizada en caliente, de 2 mm de espesor, con taladros para fijación de luminarias.
Criterio de valoración económica: El precio no incluye la fundación, el pavimento deportivo, el equipo deportivo, las luminarias ni la instalación eléctrica.
Incluye: Replanteo. Montaje y fijación de la estructura metálica. Colocación y fijación de las lunas de vidrio. Montaje y fijación, sobre la estructura metálica, de los soportes complementarios de las luminarias. Comprobación de su correcto funcionamiento.
Criterio de medición de proyecto: Número de unidades previstas, según documentación gráfica de Proyecto.
Criterio de medición de obra: Se medirá el número de unidades realmente ejecutadas según especificaciones de Proyecto.

| Código | Ud | Descripción | Rendimiento | Precio | Importe |
|---|---|---|---|---|---|
| mt47cit500a | Ud | Estructura metálica, compuesta por 4 columnas de esquina y 26 columnas intermedios de acero S235JR laminado en caliente, de 100x50 mm y 2 mm de espesor, acabado galvanizado, con refuerzos de lámina plegada galvanizada en caliente, de 2 mm de espesor y 0,58 m de longitud, soldada a la columna; placas de anclaje de acero S235JR laminado en caliente, con taladros de 18 mm de diámetro, de 260x180 mm y 8 mm de espesor, acabado galvanizado, para columnas intermedios y placas de anclaje especiales de acero S235JR laminado en caliente, de 8 mm de espesor, acabado galvanizado, para columnas de esquina; malla electrosoldada de acero galvanizado, de 50x50 mm y 4 mm de diámetro; marcos para fijación de malla electrosoldada compuestos por perfiles angulares de lámina galvanizada en caliente, de 2,5 mm de espesor, con taladros para alojamiento de las puntas de la malla electrosoldada; dos puertas de acceso con cerradura; travesaños horizontales de tubo de acero galvanizado en caliente, de 40x30 mm y 1,5 mm de espesor; y pletinas horizontales para refuerzo y fijación de malla de fleje galvanizado en caliente, de 40x3 mm, acabado lacado, de color a elegir, con elementos de fijación. (material) | 1.000 | 13626.01 | 13626.01 |
| mt47cit510a | Ud | Conjunto de lunas de vidrio de seguridad templado, de 10 mm de espesor, compuesto por 14 lunas de vidrio de seguridad templado, de 2995x1995 mm y 10 mm de espesor, y 4 lunas de vidrio de seguridad templado, de 1995x1995 mm y 10 mm de espesor, con taladros para fijación a la estructura, con elementos de fijación. (material) | 1.000 | 7865.06 | 7865.06 |
| mt47cit520a | Ud | Soportes de luminarias, de 3 m de longitud, para fijar sobre la estructura metálica, cada uno de ellos compuesto por una columna de acero S235JR laminado en caliente, de 100x50 mm y 2 mm de espesor, acabado galvanizado, y una cruceta de lámina plegada galvanizada en caliente, de 2 mm de espesor, con taladros para fijación de luminarias, acabado lacado, de color a elegir. (material) | 4.000 | 223.77 | 895.08 |
| mo041 | h | Albañil especializado en mampostería de obra civil. (mano de obra) | 33.627 | 17.84 | 599.91 |
| mo087 | h | Principiante de albañilería de obra civil. (mano de obra) | 33.627 | 11.44 | 384.69 |
| % | % | Herramientas | 2 % | 23370.75 | 467.42 |
|  |  | Costes directos |  |  | 23838.17 |
