# Barra de equilibrio

- Propiedad del archivo: CYPE INGENIEROS, S.A.
- Formato: FIEBDC-3/2002
- Ámbito geográfico: Panamá
- Divisa: USD
- Costes indirectos: 3.00 %
- Gastos generales: 13.00 %
- Beneficio industrial: 6.00 %
- IVA: 13.00 %

## T Equipamiento urbano

### TD Equipamientos deportivos

#### TDA Circuito de ejercicios a pie

**TDA010** Ud Barra de equilibrio.
Barra de equilibrio de madera de pino silvestre, tratada en autoclave, con clase de uso 4, acabada con barniz protector, formada por un larguero cuadrado de 0,15 m de lado y 3,00 m de longitud, apoyado sobre dos postes, con tornillería de acero galvanizado, embutida y protegida con tapones de seguridad, para usuarios de más de 12 años, con zona de seguridad de 19,50 m² y 0,40 m de altura libre de caída, fijada a una base de concreto f'c=210 kg/cm² (3000 psi), clase de exposición F0 S0 P0 C0, tamaño máximo del agregado 25 mm (1" ASTM Nº 57), consistencia plástica. Incluso replanteo, excavación manual del terreno y fijación del equipo deportivo. Totalmente montada y probada.
Incluye: Replanteo. Excavación con medios manuales. Vaciado de la base de apoyo. Montaje y fijación del equipo deportivo.
Criterio de medición de proyecto: Número de unidades previstas, según documentación gráfica de Proyecto.
Criterio de medición de obra: Se medirá el número de unidades realmente ejecutadas según especificaciones de Proyecto.

| Código | Ud | Descripción | Rendimiento | Precio | Importe |
|---|---|---|---|---|---|
| mt10hmf100anc | m³ | Concreto simple f'c=210 kg/cm² (3000 psi), clase de exposición F0 S0 P0 C0, tamaño máximo del agregado 25 mm (1" ASTM Nº 57), consistencia plástica, premezclado, según ACI 318. (material) | 0.300 | 118.46 | 35.54 |
| mt52dep010a | Ud | Barra de equilibrio de madera de pino silvestre, tratada en autoclave, con clase de uso 4, acabada con barniz protector, formada por un larguero cuadrado de 0,15 m de lado y 3,00 m de longitud, apoyado sobre dos postes, con tornillería de acero galvanizado, embutida y protegida con tapones de seguridad, para usuarios de más de 12 años, con zona de seguridad de 19,50 m² y 0,40 m de altura libre de caída, incluso elementos de fijación. (material) | 1.000 | 707.54 | 707.54 |
| op00tal010 |  | Taladro. | 1.000 | 0.00 | 0.00 |
| op00ato010 |  | Atornillador. | 1.000 | 0.00 | 0.00 |
| mo041 | h | Albañil especializado en mampostería de obra civil. (mano de obra) | 0.897 | 17.17 | 15.40 |
| mo087 | h | Principiante de albañilería de obra civil. (mano de obra) | 1.345 | 11.01 | 14.81 |
| % | % | Herramientas | 2 % | 773.29 | 15.47 |
|  |  | Costes directos |  |  | 788.76 |
