# Farola con columna metálica

- Propiedad del archivo: CYPE INGENIEROS, S.A.
- Formato: FIEBDC-3/2002
- Ámbito geográfico: Panamá
- Divisa: USD
- Costes indirectos: 3.00 %
- Gastos generales: 13.00 %
- Beneficio industrial: 6.00 %
- IVA: 13.00 %

## T Equipamiento urbano

### TI Iluminación viaria

#### TIF Farolas

**TIF010** Ud Farola con columna metálica.
Farola, modelo Rama Led "SANTA & COLE", de 6200 mm de altura, compuesta por columna cilíndrica de acero galvanizado pintado, de 127 mm de diámetro y 2 luminarias rectangulares a la misma altura de aluminio anodizado, de 50 W de potencia máxima, de 1163x200x98 mm, con óptica de alto rendimiento de tecnología led y 48 led de 1 W, clase de protección I, grado de protección IP66. Incluso dado de fundación realizado con concreto simple f'c=210 kg/cm² (3000 psi), clase de exposición F0 S0 P0 C0, tamaño máximo del agregado 25 mm (1" ASTM Nº 57), consistencia plástica, accesorios y elementos de anclaje. Totalmente montada, conexionada y comprobada.
Criterio de valoración económica: El precio no incluye la excavación.
Incluye: Formación de fundación de concreto simple. Preparación de la superficie de apoyo. Fijación de la columna. Colocación de las luminarias. Conexionado. Limpieza del elemento.
Criterio de medición de proyecto: Número de unidades previstas, según documentación gráfica de Proyecto.
Criterio de medición de obra: Se medirá el número de unidades realmente ejecutadas según especificaciones de Proyecto.

| Código | Ud | Descripción | Rendimiento | Precio | Importe |
|---|---|---|---|---|---|
| mt10hmf100anc | m³ | Concreto simple f'c=210 kg/cm² (3000 psi), clase de exposición F0 S0 P0 C0, tamaño máximo del agregado 25 mm (1" ASTM Nº 57), consistencia plástica, premezclado, según ACI 318. (material) | 0.448 | 118.46 | 53.07 |
| mt34syc015mg | Ud | Farola, modelo Rama Led "SANTA & COLE", de 6200 mm de altura, compuesta por columna cilíndrica de acero galvanizado pintado, de 127 mm de diámetro y 2 luminarias rectangulares a la misma altura de aluminio anodizado, de 50 W de potencia máxima, de 1163x200x98 mm, con óptica de alto rendimiento de tecnología led y 48 led de 1 W, clase de protección I, grado de protección IP66, incluso placa base y pernos de anclaje. (material) | 1.000 | 4534.24 | 4534.24 |
| mq07gte010a | h | Grúa autopropulsada de brazo telescópico con una capacidad de elevación de 12 t y 20 m de altura máxima de trabajo. (maquinaria) | 0.220 | 64.83 | 14.26 |
| mq07cce010a | h | Camión con cesta elevadora de brazo articulado de 16 m de altura máxima de trabajo y 260 kg de carga máxima. (maquinaria) | 0.385 | 25.12 | 9.67 |
| mo020 | h | Albañil especializado en mampostería. (mano de obra) | 0.336 | 17.17 | 5.77 |
| mo113 | h | Peón de albañilería. (mano de obra) | 0.224 | 10.59 | 2.37 |
| mo003 | h | Instalador instalador electricista. (mano de obra) | 0.560 | 17.64 | 9.88 |
| mo102 | h | Principiante de instalador electricista. (mano de obra) | 0.560 | 10.99 | 6.15 |
| % | % | Herramientas | 2 % | 4635.41 | 92.71 |
|  |  | Costes directos |  |  | 4728.12 |
