# Farola con columna metálica

- Propiedad del archivo: CYPE INGENIEROS, S.A.
- Formato: FIEBDC-3/2002
- Ámbito geográfico: Panamá
- Divisa: USD
- Costes indirectos: 3.00 %
- Gastos generales: 13.00 %
- Beneficio industrial: 6.00 %
- IVA: 13.00 %

## T Equipamiento urbano

### TI Iluminación viaria

#### TIF Farolas

**TIF010** Ud Farola con columna metálica.
Farola, modelo Candela Led "SANTA & COLE", de 10200 mm de altura, compuesta por columna cilíndrica de dos tramos de acero galvanizado, acabado pintado, con el tramo inferior de 170 mm de diámetro y el tramo superior de 127 mm de diámetro, 2 brazos de aluminio, acabado pintado, de 750 mm de longitud y 2 luminarias a distinta altura de aluminio, acabado pintado, de 140 W de potencia máxima, de 759x282x250 mm, con óptica de alto rendimiento de tecnología led y 96 led de 1,5 W, clase de protección II, grado de protección IP65. Incluso dado de fundación realizado con concreto simple f'c=210 kg/cm² (3000 psi), clase de exposición F0 S0 P0 C0, tamaño máximo del agregado 25 mm (1" ASTM Nº 57), consistencia plástica, accesorios y elementos de anclaje. Totalmente montada, conexionada y comprobada.
Criterio de valoración económica: El precio no incluye la excavación.
Incluye: Formación de fundación de concreto simple. Preparación de la superficie de apoyo. Fijación de la columna. Colocación de los brazos. Colocación de las luminarias. Conexionado. Limpieza del elemento.
Criterio de medición de proyecto: Número de unidades previstas, según documentación gráfica de Proyecto.
Criterio de medición de obra: Se medirá el número de unidades realmente ejecutadas según especificaciones de Proyecto.

| Código | Ud | Descripción | Rendimiento | Precio | Importe |
|---|---|---|---|---|---|
| mt10hmf100anc | m³ | Concreto simple f'c=210 kg/cm² (3000 psi), clase de exposición F0 S0 P0 C0, tamaño máximo del agregado 25 mm (1" ASTM Nº 57), consistencia plástica, premezclado, según ACI 318. (material) | 1.440 | 118.46 | 170.58 |
| mt34syc105rf | Ud | Farola, modelo Candela Led "SANTA & COLE", de 10200 mm de altura, compuesta por columna cilíndrica de dos tramos de acero galvanizado, acabado pintado, con el tramo inferior de 170 mm de diámetro y el tramo superior de 127 mm de diámetro, 2 brazos de aluminio, acabado pintado, de 750 mm de longitud y 2 luminarias a distinta altura de aluminio, acabado pintado, de 140 W de potencia máxima, de 759x282x250 mm, con óptica de alto rendimiento de tecnología led y 96 led de 1,5 W, clase de protección II, grado de protección IP65, incluso placa base y pernos de anclaje. (material) | 1.000 | 8726.83 | 8726.83 |
| mq07gte010a | h | Grúa autopropulsada de brazo telescópico con una capacidad de elevación de 12 t y 20 m de altura máxima de trabajo. (maquinaria) | 0.220 | 64.83 | 14.26 |
| mq07cce010a | h | Camión con cesta elevadora de brazo articulado de 16 m de altura máxima de trabajo y 260 kg de carga máxima. (maquinaria) | 0.385 | 25.12 | 9.67 |
| mo020 | h | Albañil especializado en mampostería. (mano de obra) | 0.336 | 17.17 | 5.77 |
| mo113 | h | Peón de albañilería. (mano de obra) | 0.224 | 10.59 | 2.37 |
| mo003 | h | Instalador instalador electricista. (mano de obra) | 0.560 | 17.64 | 9.88 |
| mo102 | h | Principiante de instalador electricista. (mano de obra) | 0.560 | 10.99 | 6.15 |
| % | % | Herramientas | 2 % | 8945.51 | 178.91 |
|  |  | Costes directos |  |  | 9124.42 |
