# Jardinera de concreto prefabricado

- Propiedad del archivo: CYPE INGENIEROS, S.A.
- Formato: FIEBDC-3/2002
- Ámbito geográfico: Panamá
- Divisa: USD
- Costes indirectos: 3.00 %
- Gastos generales: 13.00 %
- Beneficio industrial: 6.00 %
- IVA: 13.00 %

## T Equipamiento urbano

### TM Mobiliario urbano

#### TMJ Jardineras

**TMJ050** Ud Jardinera de concreto prefabricado.
Jardinera circular de concreto prefabricado, de 130 cm de diámetro y 65 cm de altura.
Incluye: Colocación de la jardinera. Eliminación y limpieza del material sobrante.
Criterio de medición de proyecto: Número de unidades previstas, según documentación gráfica de Proyecto.
Criterio de medición de obra: Se medirá el número de unidades realmente ejecutadas según especificaciones de Proyecto.

| Código | Ud | Descripción | Rendimiento | Precio | Importe |
|---|---|---|---|---|---|
| mt52mug240k | Ud | Jardinera circular de concreto prefabricado, de 130 cm de diámetro y 65 cm de altura. (material) | 1.000 | 1183.60 | 1183.60 |
| mq04cag010a | h | Camión con grúa de hasta 6 t. (maquinaria) | 0.880 | 67.07 | 59.02 |
| mo041 | h | Albañil especializado en mampostería de obra civil. (mano de obra) | 0.897 | 17.84 | 16.00 |
| mo087 | h | Principiante de albañilería de obra civil. (mano de obra) | 1.569 | 11.44 | 17.95 |
| % | % | Herramientas | 2 % | 1276.57 | 25.53 |
|  |  | Costes directos |  |  | 1302.10 |
