# Fuente canina

- Propiedad del archivo: CYPE INGENIEROS, S.A.
- Formato: FIEBDC-3/2002
- Ámbito geográfico: Panamá
- Divisa: USD
- Costes indirectos: 3.00 %
- Gastos generales: 13.00 %
- Beneficio industrial: 6.00 %
- IVA: 13.00 %

## T Equipamiento urbano

### TM Mobiliario urbano

#### TMS Mobiliario canino

**TMS080** Ud Fuente canina.
Fuente canina de acero inoxidable AISI 304, con pileta de 1 l de capacidad y sistema de vaciado manual mediante tapón con mango, colocación mediante soldadura.
Criterio de valoración económica: El precio no incluye la superficie soporte.
Incluye: Replanteo. Colocación.
Criterio de medición de proyecto: Número de unidades previstas, según documentación gráfica de Proyecto.
Criterio de medición de obra: Se medirá el número de unidades realmente ejecutadas según especificaciones de Proyecto.

| Código | Ud | Descripción | Rendimiento | Precio | Importe |
|---|---|---|---|---|---|
| mt52moc080 | Ud | Fuente canina de acero inoxidable AISI 304, con pileta de 1 l de capacidad y sistema de vaciado manual mediante tapón con mango, incluso tornillos y placa de anclaje para fijar al pavimento. (material) | 1.000 | 1851.15 | 1851.15 |
| mt10hmf100anb | m³ | Concreto simple f'c=210 kg/cm² (3000 psi), clase de exposición F0 S0 P0 C0, tamaño máximo del agregado 25 mm (1" ASTM Nº 57), consistencia blanda, premezclado, según ACI 318. (material) | 0.250 | 127.02 | 31.76 |
| mo041 | h | Albañil especializado en mampostería de obra civil. (mano de obra) | 0.112 | 18.63 | 2.09 |
| mo087 | h | Principiante de albañilería de obra civil. (mano de obra) | 0.112 | 11.94 | 1.34 |
| % | % | Herramientas | 2 % | 1886.34 | 37.73 |
|  |  | Costes directos |  |  | 1924.07 |
