# Bolardo fijo, de fundición

- Propiedad del archivo: CYPE INGENIEROS, S.A.
- Formato: FIEBDC-3/2002
- Ámbito geográfico: Panamá
- Divisa: USD
- Costes indirectos: 3.00 %
- Gastos generales: 13.00 %
- Beneficio industrial: 6.00 %
- IVA: 13.00 %

## T Equipamiento urbano

### TP Protecciones peatonales

#### TPH Hitos y bolardos

**TPH020** Ud Bolardo fijo, de fundición.
Bolardo fijo modelo esférico, de 30 cm de diámetro, de fundición de hierro con protección antioxidante y pintura de color negro, fijado a una superficie soporte con aglomerante hidráulico, compuesto por cementos de alta resistencia y aditivos específicos, de fraguado rápido, y elementos de anclaje.
Criterio de valoración económica: El precio no incluye la superficie soporte.
Incluye: Replanteo. Montaje. Eliminación y limpieza del material sobrante.
Criterio de medición de proyecto: Número de unidades previstas, según documentación gráfica de Proyecto.
Criterio de medición de obra: Se medirá el número de unidades realmente ejecutadas según especificaciones de Proyecto.

| Código | Ud | Descripción | Rendimiento | Precio | Importe |
|---|---|---|---|---|---|
| mt52mug280p | Ud | Bolardo fijo modelo esférico, de 30 cm de diámetro, de fundición de hierro con protección antioxidante y pintura de color negro, incluso pernos de anclaje. (material) | 1.000 | 87.54 | 87.54 |
| mt09amp010a | kg | Aglomerante hidráulico, compuesto por cementos de alta resistencia y aditivos específicos, de fraguado rápido. (material) | 0.200 | 0.78 | 0.16 |
| mo041 | h | Albañil especializado en mampostería de obra civil. (mano de obra) | 0.448 | 17.17 | 7.69 |
| mo087 | h | Principiante de albañilería de obra civil. (mano de obra) | 0.448 | 11.01 | 4.93 |
| % | % | Herramientas | 2 % | 100.32 | 2.01 |
|  |  | Costes directos |  |  | 102.33 |
