# Bolardo fijo, de fundición

- Propiedad del archivo: CYPE INGENIEROS, S.A.
- Formato: FIEBDC-3/2002
- Ámbito geográfico: Panamá
- Divisa: USD
- Costes indirectos: 3.00 %
- Gastos generales: 13.00 %
- Beneficio industrial: 6.00 %
- IVA: 13.00 %

## T Equipamiento urbano

### TP Protecciones peatonales

#### TPH Hitos y bolardos

**TPH020** Ud Bolardo fijo, de fundición.
Bolardo fijo modelo esférico, de 40 cm de diámetro, de fundición de hierro con protección antioxidante y pintura de color negro, fijado a una base de concreto f'c=210 kg/cm² (3000 psi), clase de exposición F0 S0 P0 C0, tamaño máximo del agregado 25 mm (1" ASTM Nº 57), consistencia plástica con aglomerante hidráulico, compuesto por cementos de alta resistencia y aditivos específicos, de fraguado rápido, y elementos de anclaje.
Criterio de valoración económica: El precio incluye la excavación.
Incluye: Replanteo. Excavación con medios manuales. Vaciado de la base de apoyo. Montaje. Eliminación y limpieza del material sobrante.
Criterio de medición de proyecto: Número de unidades previstas, según documentación gráfica de Proyecto.
Criterio de medición de obra: Se medirá el número de unidades realmente ejecutadas según especificaciones de Proyecto.

| Código | Ud | Descripción | Rendimiento | Precio | Importe |
|---|---|---|---|---|---|
| mt52mug280q | Ud | Bolardo fijo modelo esférico, de 40 cm de diámetro, de fundición de hierro con protección antioxidante y pintura de color negro, incluso pernos de anclaje. (material) | 1.000 | 214.92 | 214.92 |
| mt10hmf100anb | m³ | Concreto simple f'c=210 kg/cm² (3000 psi), clase de exposición F0 S0 P0 C0, tamaño máximo del agregado 25 mm (1" ASTM Nº 57), consistencia blanda, premezclado, según ACI 318. (material) | 0.250 | 124.69 | 31.17 |
| mt09amp010a | kg | Aglomerante hidráulico, compuesto por cementos de alta resistencia y aditivos específicos, de fraguado rápido. (material) | 0.200 | 0.78 | 0.16 |
| mo041 | h | Albañil especializado en mampostería de obra civil. (mano de obra) | 0.673 | 17.17 | 11.56 |
| mo087 | h | Principiante de albañilería de obra civil. (mano de obra) | 0.673 | 11.01 | 7.41 |
| % | % | Herramientas | 2 % | 265.22 | 5.30 |
|  |  | Costes directos |  |  | 270.52 |
