# Toma de tierra independiente para instalación provisional de obra

- Propiedad del archivo: CYPE INGENIEROS, S.A.
- Formato: FIEBDC-3/2002
- Ámbito geográfico: Panamá
- Divisa: USD
- Costes indirectos: 3.00 %
- Gastos generales: 13.00 %
- Beneficio industrial: 6.00 %
- IVA: 13.00 %

## Y Seguridad y salud ocupacional ocupacional

### YC Sistemas de protección colectiva

#### YCS Protección eléctrica

**YCS030** Ud Toma de tierra independiente para instalación provisional de obra.
Toma de tierra independiente, para instalación provisional de obra, compuesta por pica de acero cobreado de 1,5 m de longitud, hincada en el terreno, conectada a puente para comprobación, dentro de una caja eléctrica de registro de polipropileno de 30x30 cm, previa excavación con medios mecánicos y posterior relleno del trasdós con material granular. Incluso grapa abarcón para la conexión del electrodo con la línea de enlace y aditivos para disminuir la resistividad del terreno.
Criterio de medición de proyecto: Número de unidades previstas, según Estudio o Estudio Básico de Seguridad y Salud.
Criterio de medición de obra: Se medirá el número de unidades realmente ejecutadas según especificaciones de Estudio o Estudio Básico de Seguridad y Salud.

| Código | Ud | Descripción | Rendimiento | Precio | Importe |
|---|---|---|---|---|---|
| mt35tte010a | Ud | Electrodo para red de toma de tierra cobreado con 300 µm, fabricado en acero, de 14 mm de diámetro y 1,5 m de longitud. (material) | 1.000 | 22.78 | 22.78 |
| mt35ttc010b | m | Conductor de cobre desnudo, de 35 mm². (material) | 0.250 | 4.00 | 1.00 |
| mt35tta040 | Ud | Grapa abarcón para conexión de pica. (material) | 1.000 | 1.42 | 1.42 |
| mt35tta010 | Ud | Caja eléctrica de polipropileno para toma de tierra, de 300x300 mm, con tapa de registro. (material) | 1.000 | 105.35 | 105.35 |
| mt35tta030 | Ud | Puente para comprobación de puesta a tierra de la instalación eléctrica. (material) | 1.000 | 65.49 | 65.49 |
| mt35tta060 | Ud | Saco de 5 kg de sales minerales para la mejora de la conductividad de puestas a tierra. (material) | 0.333 | 4.99 | 1.66 |
| mt35www020 | Ud | Material auxiliar para instalaciones de toma de tierra. (material) | 1.000 | 1.63 | 1.63 |
| mq01ret020b | h | Retrocargadora sobre neumáticos, de 70 kW. (maquinaria) | 0.003 | 48.32 | 0.14 |
| mo119 | h | Oficial 1ª Seguridad y Salud. (mano de obra) | 0.280 | 17.17 | 4.81 |
| mo120 | h | Peón Seguridad y Salud. (mano de obra) | 0.293 | 10.59 | 3.10 |
| % | % | Herramientas | 2 % | 207.38 | 4.15 |
|  |  | Costes directos |  |  | 211.53 |
