# Desmontaje de cartel mural

- Propiedad del archivo: CYPE Ingenieros S.A.
- Formato: FIEBDC-3/2016
- Programa: Generador de precios de la construcción. CYPE Ingenieros, S.A.
- Fecha: 28/10/2024
- Ámbito geográfico: Panamá
- Divisa: USD
- Costes indirectos: 3 %
- Gastos generales: 13 %
- Beneficio industrial: 6 %
- IVA: 13 %

## D Demoliciones

### DT Equipamiento urbano

#### DTM Mobiliario urbano

**DTM050** Ud Desmontaje de cartel mural.
Desmontaje de cartel mural de aluminio, de entre 3 y 6 m² de superficie, con martillo neumático, y carga manual sobre camión o contenedor.
Criterio de valoración económica: El precio incluye la reparación de desperfectos en la superficie de apoyo.
Incluye: Desmontaje del elemento. Reparación de la superficie de apoyo. Retirada y acopio del material desmontado. Limpieza de los restos de obra. Carga manual del material desmontado y restos de obra sobre camión o contenedor.
Criterio de medición de proyecto: Número de unidades previstas, según documentación gráfica de Proyecto.
Criterio de medición de obra: Se medirá el número de unidades realmente desmontadas según especificaciones de Proyecto.

| Código | Ud | Descripción | Rendimiento | Precio | Importe |
|---|---|---|---|---|---|
| mq05mai030 | h | Martillo neumático. (maquinaria) | 0.249 | 5.54 | 1.379 |
| mq05pdm110 | h | Compresor portátil diesel media presión 10 m³/min. (maquinaria) | 0.131 | 9.38 | 1.229 |
| mq04cag010b | h | Camión con grúa de hasta 10 t. (maquinaria) | 0.047 | 75.95 | 3.570 |
| mo041 | h | Albañil especializado en mampostería de obra civil. (mano de obra) | 0.23 | 17.84 | 4.103 |
| mo087 | h | Principiante de albañilería de obra civil. (mano de obra) | 0.339 | 11.44 | 3.878 |
| % | % | Herramientas | 2 % | 14.159 | 0.283 |
|  |  | Costes directos |  |  | 14.442 |

Residuos:
- demolición: ruo170402 Aluminio. (componente de residuo); rendimiento 135 kg; Código LER 17 04 02; Masa del elemento 1 kg; Volumen 0.000667 m3
