# Línea subterránea de distribución de baja tensión en canalización entubada

- Propiedad del archivo: CYPE Ingenieros S.A.
- Formato: FIEBDC-3/2016
- Programa: Generador de precios de la construcción. CYPE Ingenieros, S.A.
- Fecha: 28/05/2024
- Ámbito geográfico: Panamá
- Divisa: USD
- Costes indirectos: 3 %
- Gastos generales: 13 %
- Beneficio industrial: 6 %
- IVA: 13 %

## I Instalaciones

### IU Urbanas

#### IUB Líneas subterráneas de baja tensión

**IUB025** m Línea subterránea de distribución de baja tensión en canalización entubada.
Línea subterránea de distribución de baja tensión en canalización entubada bajo calzada, formada por 3 cables unipolares RV, con conductor de aluminio, de 95 mm² de sección, 1 cable unipolar RV, con conductor de aluminio, de 50 mm² de sección, siendo su tensión asignada de 0,6/1 kV; dos tubos protectores de polietileno de doble pared, de 160 mm de diámetro, resistencia a compresión mayor de 450 N, suministrado en rollo, colocado sobre losa sobre relleno de concreto no estructural f'c=140 kg/cm² (2000 psi), clase de exposición F0 S0 P0 C0, tamaño máximo del agregado 25 mm (1" ASTM Nº 57), consistencia blanda de 5 cm de espesor y posterior relleno con el mismo concreto hasta 10 cm por encima de la generatriz superior de la tubería; y canalización para telecomunicaciones compuesta de tetratubo de polietileno de alta densidad (PEAD/HDPE) libre de halógenos, color verde, de 4x40 mm de diámetro nominal y 3 mm de espesor formado por cuatro tubos iguales, unidos entre sí, con la pared interior estriada longitudinalmente y recubierta con silicona. Incluso hilo guía y.
Criterio de valoración económica: El precio no incluye la excavación ni el relleno principal.
Incluye: Replanteo del recorrido de la línea. Vaciado y compactación del concreto en formación de losa sobre relleno. Colocación de los tubos en la zanja. Colocación de la canalización para telecomunicaciones en la zanja. Tendido de cables. Conexionado y comprobación de su correcto funcionamiento. Ejecución del relleno envolvente.
Criterio de medición de proyecto: Longitud medida según documentación gráfica de Proyecto.
Criterio de medición de obra: Se medirá la longitud realmente ejecutada según especificaciones de Proyecto.

| Código | Ud | Descripción | Rendimiento | Precio | Importe |
|---|---|---|---|---|---|
| mt10hmf100afb | m³ | Concreto simple f'c=140 kg/cm² (2000 psi), clase de exposición F0 S0 P0 C0, tamaño máximo del agregado 25 mm (1" ASTM Nº 57), consistencia blanda, premezclado, según ACI 318. (material) | 0.065 | 112.17 | 7.291 |
| mt35aia070ah | m | Tubo curvable, suministrado en rollo, de polietileno de doble pared (interior lisa y exterior corrugada), de color naranja, de 160 mm de diámetro nominal, para canalización enterrada, resistencia a la compresión 450 N, resistencia al impacto 40 julios, con grado de protección IP549, con hilo guía incorporado. (material) | 2 | 15.56 | 31.120 |
| mt35tpe030a | m | Tetratubo de polietileno de alta densidad (PEAD/HDPE) libre de halógenos, color verde, de 4x40 mm de diámetro nominal y 3 mm de espesor formado por cuatro tubos iguales, unidos entre sí, con la pared interior estriada longitudinalmente y recubierta con silicona. Suministro: en rollos de 300 m de longitud. (material) | 1 | 16.85 | 16.850 |
| mt35cun350b | m | Cable unipolar RV, siendo su tensión asignada de 0,6/1 kV, reacción al fuego clase Eca según UNE-EN 50575, con conductor de aluminio clase 2 de 95 mm² de sección, con aislamiento de polietileno reticulado (R) y cubierta de PVC (V). (material) | 3 | 5.64 | 16.920 |
| mt35cun350a | m | Cable unipolar RV, siendo su tensión asignada de 0,6/1 kV, reacción al fuego clase Eca según UNE-EN 50575, con conductor de aluminio clase 2 de 50 mm² de sección, con aislamiento de polietileno reticulado (R) y cubierta de PVC (V). (material) | 1 | 4.52 | 4.520 |
| mo020 | h | Albañil especializado en mampostería. (mano de obra) | 0.046 | 17.17 | 0.790 |
| mo113 | h | Peón de albañilería. (mano de obra) | 0.046 | 10.59 | 0.487 |
| mo003 | h | Instalador instalador electricista. (mano de obra) | 0.307 | 17.64 | 5.415 |
| mo102 | h | Principiante de instalador electricista. (mano de obra) | 0.258 | 10.99 | 2.835 |
| % | % | Herramientas | 2 % | 86.228 | 1.725 |
|  |  | Costes directos |  |  | 87.953 |

Residuos:
- colocación: mt10hmf100afb; factor de residuo 0.00149471
- colocación: mt35aia070ah; factor de residuo 0.0268447
- colocación: mt35cun350b; factor de residuo 0.0127595
- colocación: mt35cun350a; factor de residuo 0.0137261

## Recursos

**mt10hmf100afb** m³ Concreto simple f'c=140 kg/cm² (2000 psi)
Datos técnicos: Coste energético 1840.000 MJ; Emisión de CO2 230.000 kg; Código LER 17 01 01; Masa del elemento 2300 kg; Volumen 1.533333 m3

**mt35aia070ah** m Tubo curvable, suministrado en rollo
Datos técnicos: Coste energético 218.949 MJ; Emisión de CO2 10.871 kg; Código LER 17 02 03; Masa del elemento 2.26 kg; Volumen 0.003767 m3

**mt35cun350b** m Cable unipolar RV
Datos técnicos: Coste energético 14.600 MJ; Emisión de CO2 0.343 kg; Código LER 17 04 11; Masa del elemento 0.395 kg; Volumen 0.000263 m3
Residuos:
- embalaje: re150101 Envases de papel y cartón. (componente de residuo); rendimiento 0.074 kg; Código LER 15 01 01; Masa del elemento 1 kg; Volumen 0.001333 m3

**mt35cun350a** m Cable unipolar RV
Datos técnicos: Coste energético 8.516 MJ; Emisión de CO2 0.224 kg; Código LER 17 04 11; Masa del elemento 0.23 kg; Volumen 0.000153 m3
Residuos:
- embalaje: re150101 Envases de papel y cartón; rendimiento 0.072 kg
