# Estación depuradora biológica

- Propiedad del archivo: CYPE Ingenieros S.A.
- Formato: FIEBDC-3/2016
- Programa: Generador de precios de la construcción. CYPE Ingenieros, S.A.
- Fecha: 28/10/2024
- Ámbito geográfico: Panamá
- Divisa: USD
- Costes indirectos: 3 %
- Gastos generales: 13 %
- Beneficio industrial: 6 %
- IVA: 13 %

## I Instalaciones

### IU Urbanas

#### IUE Tratamiento de aguas residuales

**IUE052** Ud Estación depuradora biológica.
Estación depuradora biológica de aguas residuales, tecnología VFL, capacidad para 25 a 75 usuarios (H.E.), carga media de materia orgánica contaminante (DBO5) de 3,6 kg/día y caudal máximo de agua depurada de 8100 litros/día, equipada con una estación de bombeo, un reactor biológico tipo AT, dos compresores y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010j | Ud | Estación depuradora biológica de aguas residuales, tecnología VFL, capacidad para 25 a 75 usuarios (H.E.), carga media de materia orgánica contaminante (DBO5) de 3,6 kg/día y caudal máximo de agua depurada de 8100 litros/día, equipada con una estación de bombeo, un reactor biológico tipo AT, dos compresores y un depósito de fangos. (material) | 1 | 36909.78 | 36909.780 |
| mq04cag010a | h | Camión con grúa de hasta 6 t. (maquinaria) | 1.1 | 67.07 | 73.777 |
| mo008 | h | Plomero. (mano de obra) | 6.725 | 18.33 | 123.269 |
| mo107 | h | Principiante de plomería. (mano de obra) | 6.725 | 11.42 | 76.800 |
| mo003 | h | Instalador instalador electricista. (mano de obra) | 2.242 | 18.33 | 41.096 |
| mo102 | h | Principiante de instalador electricista. (mano de obra) | 2.242 | 11.42 | 25.604 |
| % | % | Herramientas | 2 % | 37250.326 | 745.007 |
|  |  | Costes directos |  |  | 37995.333 |

## Recursos

**mt46edb010j** Ud Estación depuradora biológica de aguas residuales
Datos técnicos: Coste energético 139917.886 MJ; Emisión de CO2 4962.133 kg
Residuos:
- embalaje: re150101 Envases de papel y cartón. (componente de residuo); rendimiento 0.086 kg; Código LER 15 01 01; Masa del elemento 1 kg; Volumen 0.001333 m3
