# Apoyo de concreto

- Propiedad del archivo: CYPE Ingenieros S.A.
- Formato: FIEBDC-3/2016
- Programa: Generador de precios de la construcción. CYPE Ingenieros, S.A.
- Fecha: 28/05/2024
- Ámbito geográfico: Panamá
- Divisa: USD
- Costes indirectos: 3 %
- Gastos generales: 13 %
- Beneficio industrial: 6 %
- IVA: 13 %

## I Instalaciones

### IU Urbanas

#### IUL Líneas aéreas

**IUL011** Ud Apoyo de concreto.
Poste de concreto armado vibrado, de 9 m de altura y 800 daN de esfuerzo nominal, empotrado en dado de concreto f'c=245 kg/cm² (3500 psi), clase de exposición F0 S0 P0 C0, tamaño máximo del agregado 25 mm (1" ASTM Nº 57), consistencia blanda, premezclado, vaciado desde camión, en suelo rocoso. Incluso excavación para fundación con medios mecánicos, transporte y descarga. Totalmente montado.
Incluye: Replanteo. Transporte y descarga. Excavación de la fundación. Eliminación de las tierras sueltas del fondo de la excavación. Izado del poste. Colocación y aplomado. Vaciado y compactación del concreto. Eliminación de restos, limpieza final y retirada de escombros. Carga de escombros sobre camión o contenedor.
Criterio de medición de proyecto: Número de unidades previstas, según documentación gráfica de Proyecto.
Criterio de medición de obra: Se medirá el número de unidades realmente ejecutadas según especificaciones de Proyecto.

| Código | Ud | Descripción | Rendimiento | Precio | Importe |
|---|---|---|---|---|---|
| mt35pya020el | Ud | Poste de concreto armado vibrado, de 9 m de altura y 800 daN de esfuerzo nominal. (material) | 1 | 550.38 | 550.380 |
| mt10hmf100arb | m³ | Concreto simple f'c=245 kg/cm² (3500 psi), clase de exposición F0 S0 P0 C0, tamaño máximo del agregado 25 mm (1" ASTM Nº 57), consistencia blanda, premezclado, según ACI 318. (material) | 0.474 | 128.65 | 60.980 |
| mq01exn010i | h | Miniretroexcavadora sobre neumáticos, de 37,5 kW. (maquinaria) | 0.418 | 60.47 | 25.276 |
| mq04cag010a | h | Camión con grúa de hasta 6 t. (maquinaria) | 0.88 | 65.44 | 57.587 |
| mo020 | h | Albañil especializado en mampostería. (mano de obra) | 2.242 | 17.17 | 38.495 |
| mo077 | h | Principiante de albañilería. (mano de obra) | 2.242 | 11.01 | 24.684 |
| % | % | Herramientas | 2 % | 757.402 | 15.148 |
|  |  | Costes directos |  |  | 772.550 |

Residuos:
- colocación: mt35pya020el Poste de concreto armado vibrado, de 9 m de altura y 800 daN de esfuerzo nominal; factor de residuo 0.0211451
- colocación: mt10hmf100arb; factor de residuo 0.00139298

## Recursos

**mt35pya020el** Ud Poste de concreto armado vibrado, de 9 m de altura y 800 daN de esfuerzo nominal
Datos técnicos: Coste energético 1455.097 MJ; Emisión de CO2 155.953 kg; Código LER 17 01 01; Masa del elemento 1040 kg; Volumen 0.693333 m3
Residuos:
- embalaje: re170201 Madera. (componente de residuo); rendimiento 1.08 kg; Código LER 17 02 01; Masa del elemento 1 kg; Volumen 0.000909 m3
- embalaje: re170203 Plástico. (componente de residuo); rendimiento 0.408 kg; Código LER 17 02 03; Masa del elemento 1 kg; Volumen 0.001667 m3

**mt10hmf100arb** m³ Concreto simple f'c=245 kg/cm² (3500 psi)
Datos técnicos: Coste energético 1840.000 MJ; Emisión de CO2 230.000 kg; Código LER 17 01 01; Masa del elemento 2300 kg; Volumen 1.533333 m3
