# Apoyo metálico de celosía

- Propiedad del archivo: CYPE Ingenieros S.A.
- Formato: FIEBDC-3/2016
- Programa: Generador de precios de la construcción. CYPE Ingenieros, S.A.
- Fecha: 28/05/2024
- Ámbito geográfico: Panamá
- Divisa: USD
- Costes indirectos: 3 %
- Gastos generales: 13 %
- Beneficio industrial: 6 %
- IVA: 13 %

## I Instalaciones

### IU Urbanas

#### IUL Líneas aéreas

**IUL014** Ud Apoyo metálico de celosía.
Apoyo metálico de celosía, de 16 m de altura y 2000 daN de esfuerzo nominal, compuesto de cabeza prismática y fuste troncopiramidal de sección cuadrada, empotrado en dado de concreto f'c=245 kg/cm² (3500 psi), clase de exposición F0 S0 P0 C0, tamaño máximo del agregado 25 mm (1" ASTM Nº 57), consistencia blanda, premezclado, vaciado desde camión, en suelo no cohesivo. Incluso excavación para fundación con medios mecánicos, transporte y descarga. Totalmente montado.
Incluye: Replanteo. Transporte y descarga. Excavación de la fundación. Eliminación de las tierras sueltas del fondo de la excavación. Izado del apoyo. Colocación y aplomado. Vaciado y compactación del concreto. Eliminación de restos, limpieza final y retirada de escombros. Carga de escombros sobre camión o contenedor.
Criterio de medición de proyecto: Número de unidades previstas, según documentación gráfica de Proyecto.
Criterio de medición de obra: Se medirá el número de unidades realmente ejecutadas según especificaciones de Proyecto.

| Código | Ud | Descripción | Rendimiento | Precio | Importe |
|---|---|---|---|---|---|
| mt35pya050jj | Ud | Apoyo metálico de celosía, de 16 m de altura y 2000 daN de esfuerzo nominal, compuesto de cabeza prismática y fuste troncopiramidal de sección cuadrada. (material) | 1 | 1842.88 | 1842.880 |
| mt10hmf100arb | m³ | Concreto simple f'c=245 kg/cm² (3500 psi), clase de exposición F0 S0 P0 C0, tamaño máximo del agregado 25 mm (1" ASTM Nº 57), consistencia blanda, premezclado, según ACI 318. (material) | 3.24 | 128.65 | 416.826 |
| mq01exn010i | h | Miniretroexcavadora sobre neumáticos, de 37,5 kW. (maquinaria) | 0.495 | 60.47 | 29.933 |
| mq04cag010a | h | Camión con grúa de hasta 6 t. (maquinaria) | 1.98 | 65.44 | 129.571 |
| mo020 | h | Albañil especializado en mampostería. (mano de obra) | 2.83 | 17.17 | 48.591 |
| mo077 | h | Principiante de albañilería. (mano de obra) | 2.83 | 11.01 | 31.158 |
| % | % | Herramientas | 2 % | 2498.959 | 49.979 |
|  |  | Costes directos |  |  | 2548.938 |

Residuos:
- colocación: mt10hmf100arb; factor de residuo 0.00139298

## Recursos

**mt35pya050jj** Ud Apoyo metálico de celosía
Datos técnicos: Coste energético 6548.798 MJ; Emisión de CO2 342.837 kg
Residuos:
- embalaje: re150101 Envases de papel y cartón. (componente de residuo); rendimiento 3.737 kg; Código LER 15 01 01; Masa del elemento 1 kg; Volumen 0.001333 m3

**mt10hmf100arb** m³ Concreto simple f'c=245 kg/cm² (3500 psi)
Datos técnicos: Coste energético 1840.000 MJ; Emisión de CO2 230.000 kg; Código LER 17 01 01; Masa del elemento 2300 kg; Volumen 1.533333 m3
