# Caja eléctrica para líneas subterráneas de alta tensión

- Propiedad del archivo: CYPE Ingenieros S.A.
- Formato: FIEBDC-3/2016
- Programa: Generador de precios de la construcción. CYPE Ingenieros, S.A.
- Fecha: 28/05/2024
- Ámbito geográfico: Panamá
- Divisa: USD
- Costes indirectos: 3 %
- Gastos generales: 13 %
- Beneficio industrial: 6 %
- IVA: 13 %

## I Instalaciones

### IU Urbanas

#### IUM Líneas subterráneas de alta tensión

**IUM005** Ud Caja eléctrica para líneas subterráneas de alta tensión.
Caja eléctrica prefabricada de concreto, sin fondo, de 81,5x90,5x120 cm de medidas interiores y 8 cm de espesor de pared, boca de acceso de 53,5x62,5 cm, con paredes rebajadas para la entrada de tubos, capaz de soportar una carga de 400 kN, con marco y tapa de fundición dúctil, de 62x72x7,5 cm, carga de rotura 400 kN, para líneas subterráneas de alta tensión.
Criterio de valoración económica: El precio no incluye la excavación ni el relleno del trasdós.
Incluye: Replanteo. Colocación de la caja eléctrica prefabricada. Ejecución de taladros para conexionado de tubos. Conexionado de los tubos a la caja eléctrica. Colocación del marco y la tapa.
Criterio de medición de proyecto: Número de unidades previstas, según documentación gráfica de Proyecto.
Criterio de medición de obra: Se medirá el número de unidades realmente ejecutadas según especificaciones de Proyecto.

| Código | Ud | Descripción | Rendimiento | Precio | Importe |
|---|---|---|---|---|---|
| mt35arg010c | Ud | Caja eléctrica prefabricada de concreto, sin fondo, de 81,5x90,5x120 cm de medidas interiores y 8 cm de espesor de pared, boca de acceso de 53,5x62,5 cm, con paredes rebajadas para la entrada de tubos, capaz de soportar una carga de 400 kN, para líneas eléctricas subterráneas. (material) | 1 | 200.88 | 200.880 |
| mt35arg016a | Ud | Marco y tapa de fundición dúctil, de 62x72x7,5 cm, carga de rotura 400 kN. (material) | 1 | 133.81 | 133.810 |
| mo020 | h | Albañil especializado en mampostería. (mano de obra) | 0.56 | 17.17 | 9.615 |
| mo077 | h | Principiante de albañilería. (mano de obra) | 0.56 | 11.01 | 6.166 |
| % | % | Herramientas | 2 % | 350.471 | 7.009 |
|  |  | Costes directos |  |  | 357.480 |
