# Línea subterránea de 20 kV en canalización entubada

- Propiedad del archivo: CYPE Ingenieros S.A.
- Formato: FIEBDC-3/2016
- Programa: Generador de precios de la construcción. CYPE Ingenieros, S.A.
- Fecha: 28/05/2024
- Ámbito geográfico: Panamá
- Divisa: USD
- Costes indirectos: 3 %
- Gastos generales: 13 %
- Beneficio industrial: 6 %
- IVA: 13 %

## I Instalaciones

### IU Urbanas

#### IUM Líneas subterráneas de alta tensión

**IUM015** m Línea subterránea de 20 kV en canalización entubada.
Línea subterránea de 20 kV en canalización entubada bajo calzada formada por 3 cables unipolares, con conductor de aluminio, HEPRZ1, de 150 mm² de sección; dos tubos protectores de polietileno de doble pared, de 250 mm de diámetro, resistencia a compresión mayor de 450 N, suministrado en rollo, colocado sobre losa sobre relleno de concreto no estructural HNE-15/B/20 de 5 cm de espesor y posterior relleno con el mismo concreto hasta 10 cm por encima de la generatriz superior de la tubería; y canalización para telecomunicaciones compuesta de tetratubo de polietileno de alta densidad (PEAD/HDPE) libre de halógenos, color verde, de 4x40 mm de diámetro nominal y 3 mm de espesor formado por cuatro tubos iguales, unidos entre sí, con la pared interior estriada longitudinalmente y recubierta con silicona. Incluso hilo guía y.
Criterio de valoración económica: El precio no incluye la excavación ni el relleno principal.
Incluye: Replanteo del recorrido de la línea. Vaciado y compactación del concreto en formación de losa sobre relleno. Colocación de los tubos en la zanja. Colocación de la canalización para telecomunicaciones en la zanja. Tendido de cables. Conexionado y comprobación de su correcto funcionamiento. Ejecución del relleno envolvente.
Criterio de medición de proyecto: Longitud medida según documentación gráfica de Proyecto.
Criterio de medición de obra: Se medirá la longitud realmente ejecutada según especificaciones de Proyecto.

| Código | Ud | Descripción | Rendimiento | Precio | Importe |
|---|---|---|---|---|---|
| mt10hmf100afb | m³ | Concreto simple f'c=140 kg/cm² (2000 psi), clase de exposición F0 S0 P0 C0, tamaño máximo del agregado 25 mm (1" ASTM Nº 57), consistencia blanda, premezclado, según ACI 318. (material) | 0.007 | 112.17 | 0.785 |
| mt35aia070aj | m | Tubo curvable, suministrado en rollo, de polietileno de doble pared (interior lisa y exterior corrugada), de color naranja, de 250 mm de diámetro nominal, para canalización enterrada, resistencia a la compresión 450 N, resistencia al impacto 40 julios, con grado de protección IP549, con hilo guía incorporado. (material) | 2 | 20.71 | 41.420 |
| mt35tpe030a | m | Tetratubo de polietileno de alta densidad (PEAD/HDPE) libre de halógenos, color verde, de 4x40 mm de diámetro nominal y 3 mm de espesor formado por cuatro tubos iguales, unidos entre sí, con la pared interior estriada longitudinalmente y recubierta con silicona. Suministro: en rollos de 300 m de longitud. (material) | 1 | 16.85 | 16.850 |
| mt35cun500b | m | Cable unipolar HEPRZ1, siendo su tensión asignada de 12/20 kV, reacción al fuego clase Fca según UNE-EN 50575, con conductor de aluminio clase 2 de 150 mm² de sección, con aislamiento de etileno propileno de alto módulo (HEPR), pantalla de corona de hilos de cobre y cubierta de compuesto termoplástico a base de poliolefina libre de halógenos (Z1). Según UNE-HD 620-9E. (material) | 3 | 28.49 | 85.470 |
| mt35www010 | Ud | Material auxiliar para instalaciones eléctricas. (material) | 0.2 | 2.1 | 0.420 |
| mo020 | h | Albañil especializado en mampostería. (mano de obra) | 0.014 | 17.17 | 0.240 |
| mo113 | h | Peón de albañilería. (mano de obra) | 0.014 | 10.59 | 0.148 |
| mo003 | h | Instalador instalador electricista. (mano de obra) | 0.335 | 17.64 | 5.909 |
| mo102 | h | Principiante de instalador electricista. (mano de obra) | 0.286 | 10.99 | 3.143 |
| % | % | Herramientas | 2 % | 154.385 | 3.088 |
|  |  | Costes directos |  |  | 157.473 |

Residuos:
- colocación: mt10hmf100afb; factor de residuo 0.00149471
- colocación: mt35aia070aj; factor de residuo 0.0262972
- colocación: mt35cun500b; factor de residuo 0.011

## Recursos

**mt10hmf100afb** m³ Concreto simple f'c=140 kg/cm² (2000 psi)
Datos técnicos: Coste energético 1840.000 MJ; Emisión de CO2 230.000 kg; Código LER 17 01 01; Masa del elemento 2300 kg; Volumen 1.533333 m3

**mt35aia070aj** m Tubo curvable, suministrado en rollo
Datos técnicos: Coste energético 276.108 MJ; Emisión de CO2 13.709 kg; Código LER 17 02 03; Masa del elemento 2.85 kg; Volumen 0.00475 m3

**mt35cun500b** m Cable unipolar HEPRZ1
Datos técnicos: Coste energético 44.274 MJ; Emisión de CO2 0.918 kg; Código LER 17 04 11; Masa del elemento 1.2 kg; Volumen 0.0008 m3
Residuos:
- embalaje: re150101 Envases de papel y cartón. (componente de residuo); rendimiento 0.078 kg; Código LER 15 01 01; Masa del elemento 1 kg; Volumen 0.001333 m3
