# Canalización subterránea de protección del cableado de alumbrado público

- Propiedad del archivo: CYPE Ingenieros S.A.
- Formato: FIEBDC-3/2016
- Programa: Generador de precios de la construcción. CYPE Ingenieros, S.A.
- Fecha: 28/05/2024
- Ámbito geográfico: Panamá
- Divisa: USD
- Costes indirectos: 3 %
- Gastos generales: 13 %
- Beneficio industrial: 6 %
- IVA: 13 %

## I Instalaciones

### IU Urbanas

#### IUP Redes de alumbrado público

**IUP050** m Canalización subterránea de protección del cableado de alumbrado público.
Canalización subterránea de protección del cableado de alumbrado público, formada por tubo protector de polietileno de doble pared, de 63 mm de diámetro, resistencia a compresión mayor de 250 N, suministrado en rollo. Incluso hilo guía. Totalmente montada, conexionada y probada.
Incluye: Replanteo. Colocación del tubo.
Criterio de medición de proyecto: Longitud medida según documentación gráfica de Proyecto.
Criterio de medición de obra: Se medirá la longitud realmente ejecutada según especificaciones de Proyecto.

| Código | Ud | Descripción | Rendimiento | Precio | Importe |
|---|---|---|---|---|---|
| mt35aia080ac | m | Tubo curvable, suministrado en rollo, de polietileno de doble pared (interior lisa y exterior corrugada), de color naranja, de 63 mm de diámetro nominal, para canalización enterrada, resistencia a la compresión 250 N, con grado de protección IP549, con hilo guía incorporado. (material) | 1 | 3.95 | 3.950 |
| mt35www010 | Ud | Material auxiliar para instalaciones eléctricas. (material) | 0.1 | 2.1 | 0.210 |
| mo003 | h | Instalador instalador electricista. (mano de obra) | 0.028 | 17.64 | 0.494 |
| mo102 | h | Principiante de instalador electricista. (mano de obra) | 0.022 | 10.99 | 0.242 |
| % | % | Herramientas | 2 % | 4.896 | 0.098 |
|  |  | Costes directos |  |  | 4.994 |

Residuos:
- colocación: mt35aia080ac; factor de residuo 0.0275

## Recursos

**mt35aia080ac** m Tubo curvable, suministrado en rollo
Datos técnicos: Coste energético 66.847 MJ; Emisión de CO2 3.319 kg; Código LER 17 02 03; Masa del elemento 0.69 kg; Volumen 0.00115 m3
