# Sensores y estaciones meteorológicas

- Propiedad del archivo: CYPE Ingenieros S.A.
- Formato: FIEBDC-3/2016
- Programa: Generador de precios de la construcción. CYPE Ingenieros, S.A.
- Fecha: 28/10/2024
- Ámbito geográfico: Panamá
- Divisa: USD
- Costes indirectos: 3 %
- Gastos generales: 13 %
- Beneficio industrial: 6 %
- IVA: 13 %

## I Instalaciones

### IU Urbanas

#### IUR Redes de riego

**IUR090** Ud Sensores y estaciones meteorológicas.
Sensor de lluvia ajustable entre 3 y 25 mm, soporte de montaje de aluminio, con cuerpo de plástico, estructura soporte de aluminio, interruptor de intensidad nominal 10,1 A y 8 m de cable, sólo apto para programadores de 125/230 V de corriente alterna. Incluso accesorios de montaje y conexión con el programador. Totalmente montado y conexionado.
Incluye: Montaje sobre una superficie exterior. Conexionado eléctrico con el programador. Ajuste de funcionamiento.
Criterio de medición de proyecto: Número de unidades previstas, según documentación gráfica de Proyecto.
Criterio de medición de obra: Se medirá el número de unidades realmente ejecutadas según especificaciones de Proyecto.

| Código | Ud | Descripción | Rendimiento | Precio | Importe |
|---|---|---|---|---|---|
| mt48hun400a | Ud | Sensor de lluvia ajustable entre 3 y 25 mm, soporte de montaje de aluminio, con cuerpo de plástico, estructura soporte de aluminio, interruptor de intensidad nominal 10,1 A y 8 m de cable, sólo apto para programadores de 125/230 V de corriente alterna. (material) | 1 | 36.99 | 36.990 |
| mo003 | h | Instalador instalador electricista. (mano de obra) | 0.168 | 18.33 | 3.079 |
| mo102 | h | Principiante de instalador electricista. (mano de obra) | 0.168 | 11.42 | 1.919 |
| % | % | Herramientas | 2 % | 41.988 | 0.840 |
|  |  | Costes directos |  |  | 42.828 |
