# Colector enterrado de concreto armado

- Propiedad del archivo: CYPE Ingenieros S.A.
- Formato: FIEBDC-3/2016
- Programa: Generador de precios de la construcción. CYPE Ingenieros, S.A.
- Fecha: 28/05/2024
- Ámbito geográfico: Panamá
- Divisa: USD
- Costes indirectos: 3 %
- Gastos generales: 13 %
- Beneficio industrial: 6 %
- IVA: 13 %

## I Instalaciones

### IU Urbanas

#### IUS Redes de sistema sanitario

**IUS015** m Colector enterrado de concreto armado.
Colector enterrado, formado por tubo de concreto armado para sistema sanitario sin presión, fabricado por compresión radial, clase 60, carga de rotura 60 kN/m², de 300 mm de diámetro nominal (interior), unión por enchufe y campana con junta elástica, con una pendiente mínima del 2,00%, para conducción de sistema sanitario sin presión, colocado sobre lecho de arena de 10 cm de espesor, debidamente compactada y nivelada con pisón vibrante de guiado manual, relleno lateral compactando hasta los riñones y posterior relleno con la misma arena hasta 30 cm por encima de la generatriz superior. Incluso, juntas de goma, lubricante para montaje, accesorios y piezas especiales.
Criterio de valoración económica: El precio incluye los equipos y la maquinaria necesarios para el desplazamiento y la disposición en obra de los elementos, pero no incluye la excavación ni el relleno principal.
Incluye: Replanteo del recorrido del colector. Presentación en seco de los tubos. Vertido de la arena en el fondo de la zanja. Ejecución de nichos en la base de apoyo para alojar las campanas. Descenso y colocación de los tubos en el fondo de la zanja. Montaje, conexionado y comprobación de su correcto funcionamiento. Ejecución del relleno envolvente.
Criterio de medición de proyecto: Longitud medida en proyección horizontal, entre caras interiores de cajas eléctricas u otros elementos de unión, según documentación gráfica de Proyecto.
Criterio de medición de obra: Se medirá, en proyección horizontal, la longitud realmente ejecutada según especificaciones de Proyecto, entre caras interiores de cajas eléctricas u otros elementos de unión, incluyendo los tramos ocupados por piezas especiales.

| Código | Ud | Descripción | Rendimiento | Precio | Importe |
|---|---|---|---|---|---|
| mt46thb020aa | m | Tubo de concreto armado para sistema sanitario sin presión, fabricado por compresión radial, clase 60, carga de rotura 60 kN/m², de 300 mm de diámetro nominal (interior), unión por enchufe y campana con junta elástica, en tramos de 420 mm de diámetro exterior, 60 mm de espesor, 2400 mm de longitud útil, 2500 mm de longitud total, campana de 520 mm de diámetro exterior y 420 kg de peso, con junta de caucho EPDM, de deslizamiento y compresión, tipo arpón. (material) | 1.05 | 27.36 | 28.728 |
| mt46thb110a | kg | Lubricante para unión con junta elástica, en colector enterrado de sistema sanitario sin presión. (material) | 0.013 | 4 | 0.052 |
| mt01ara010a | m³ | Arena con granulometría de 0 a 5 mm de diámetro, limpia. (material) | 0.419 | 19.08 | 7.995 |
| mq04cag010b | h | Camión con grúa de hasta 10 t. (maquinaria) | 0.114 | 74.1 | 8.447 |
| mq01ret020b | h | Retrocargadora sobre neumáticos, de 70 kW. (maquinaria) | 0.054 | 48.32 | 2.609 |
| mq02rop020 | h | Pisón vibrante de guiado manual, de 80 kg, con placa de 30x30 cm, tipo rana. (maquinaria) | 0.346 | 4.63 | 1.602 |
| mo041 | h | Albañil especializado en mampostería de obra civil. (mano de obra) | 0.286 | 17.17 | 4.911 |
| mo087 | h | Principiante de albañilería de obra civil. (mano de obra) | 0.282 | 11.01 | 3.105 |
| % | % | Herramientas | 2 % | 57.449 | 1.149 |
|  |  | Costes directos |  |  | 58.598 |

Residuos:
- colocación: mt46thb020aa; factor de residuo 0.0248
- colocación: mt01ara010a Arena con granulometría de 0 a 5 mm de diámetro, limpia; factor de residuo 0.003

## Recursos

**mt46thb020aa** m Tubo de concreto armado para sistema sanitario sin presión
Datos técnicos: Coste energético 173.250 MJ; Emisión de CO2 22.750 kg; Código LER 17 01 01; Masa del elemento 175 kg; Volumen 0.116667 m3

**mt01ara010a** m³ Arena con granulometría de 0 a 5 mm de diámetro, limpia
Datos técnicos: Coste energético 146.250 MJ; Emisión de CO2 7.800 kg; Código LER 01 04 09; Masa del elemento 1950 kg; Volumen 1.21875 m3
