# Trasplante de árbol

- Propiedad del archivo: CYPE Ingenieros S.A.
- Formato: FIEBDC-3/2016
- Programa: Generador de precios de la construcción. CYPE Ingenieros, S.A.
- Fecha: 28/10/2024
- Ámbito geográfico: Panamá
- Divisa: USD
- Costes indirectos: 3 %
- Gastos generales: 13 %
- Beneficio industrial: 6 %
- IVA: 13 %

## J Jardinería

### JS Suministro y plantación de especies

#### JSP Plantación y trasplante de especies

**JSP020** Ud Trasplante de árbol.
Trasplante de árbol de 200 cm de diámetro, con trasplantadora.
Incluye: Poda de raíces. Poda de ramas. Transporte al lugar de destino. Plantación. Recorte de raíces.
Criterio de medición de proyecto: Número de unidades previstas, según documentación gráfica de Proyecto.
Criterio de medición de obra: Se medirá el número de unidades realmente trasplantadas según especificaciones de Proyecto.

| Código | Ud | Descripción | Rendimiento | Precio | Importe |
|---|---|---|---|---|---|
| mq09trp010d | h | Trasplantadora hidráulica, para cepellones de 200 cm de diámetro. (maquinaria) | 1.32 | 1194.97 | 1577.360 |
| mo040 | h | Jardinero. (mano de obra) | 1.121 | 17.84 | 19.999 |
| mo086 | h | Principiante de jardinero. (mano de obra) | 1.793 | 11.44 | 20.512 |
| % | % | Herramientas | 2 % | 1617.871 | 32.357 |
|  |  | Costes directos |  |  | 1650.228 |
