# Trasplante de árbol

- Propiedad del archivo: CYPE Ingenieros S.A.
- Formato: FIEBDC-3/2016
- Programa: Generador de precios de la construcción. CYPE Ingenieros, S.A.
- Fecha: 28/05/2024
- Ámbito geográfico: Panamá
- Divisa: USD
- Costes indirectos: 3 %
- Gastos generales: 13 %
- Beneficio industrial: 6 %
- IVA: 13 %

## J Jardinería

### JS Suministro y plantación de especies

#### JSP Plantación y trasplante de especies

**JSP020** Ud Trasplante de árbol.
Trasplante de árbol de 90 cm de diámetro, con trasplantadora.
Incluye: Poda de raíces. Poda de ramas. Transporte al lugar de destino. Plantación. Recorte de raíces.
Criterio de medición de proyecto: Número de unidades previstas, según documentación gráfica de Proyecto.
Criterio de medición de obra: Se medirá el número de unidades realmente trasplantadas según especificaciones de Proyecto.

| Código | Ud | Descripción | Rendimiento | Precio | Importe |
|---|---|---|---|---|---|
| mq09trp010a | h | Trasplantadora hidráulica, para cepellones de 90 cm de diámetro. (maquinaria) | 0.66 | 779.68 | 514.589 |
| mo040 | h | Jardinero. (mano de obra) | 0.56 | 17.17 | 9.615 |
| mo086 | h | Principiante de jardinero. (mano de obra) | 1.121 | 11.01 | 12.342 |
| % | % | Herramientas | 2 % | 536.546 | 10.731 |
|  |  | Costes directos |  |  | 547.277 |
