# Cerramiento natural

- Propiedad del archivo: CYPE Ingenieros S.A.
- Formato: FIEBDC-3/2016
- Programa: Generador de precios de la construcción. CYPE Ingenieros, S.A.
- Fecha: 07/11/2025
- Ámbito geográfico: Panamá
- Divisa: USD
- Costes indirectos: 3 %
- Gastos generales: 13 %
- Beneficio industrial: 6 %
- IVA: 13 %

## J Jardinería

### JV Cercado y ocultación

#### JVC Cerramientos naturales

**JVC010** m² Cerramiento natural.
Cerramiento de mimbre natural, calidad extra, tejido cada 10 cm ccon alambre galvanizado de 1 mm de diámetro, ocultación del 75%, sujeto con alambre galvanizado sobre un soporte existente.
Incluye: Colocación del cerramiento natural y sujeción con alambre galvanizado.
Criterio de medición de proyecto: Superficie medida según documentación gráfica de Proyecto.
Criterio de medición de obra: Se medirá la superficie realmente ejecutada según especificaciones de Proyecto.

| Código | Ud | Descripción | Rendimiento | Precio | Importe |
|---|---|---|---|---|---|
| mt48cnj030g | m² | Mimbre natural, calidad extra, tejido cada 10 cm ccon alambre galvanizado de 1 mm de diámetro, ocultación del 75%, suministrado en rollos de 200 cm de altura y 500 cm de longitud. (material) | 1 | 27.62 | 27.620 |
| mt08var050 | kg | Alambre galvanizado para atar, de 1,30 mm de diámetro. (material) | 0.1 | 2.08 | 0.208 |
| mo040 | h | Jardinero. (mano de obra) | 0.112 | 18.63 | 2.087 |
| mo115 | h | Ayudante de jardinería. (mano de obra) | 0.112 | 11.49 | 1.287 |
| % | % | Herramientas | 2 % | 31.202 | 0.624 |
|  |  | Costes directos |  |  | 31.826 |

Residuos:
- colocación: mt48cnj030g; factor de residuo 0.0015
- colocación: mt08var050 Alambre galvanizado para atar, de 1,30 mm de diámetro; factor de residuo 0.0038

## Recursos

**mt48cnj030g** m² Mimbre natural, calidad extra
Datos técnicos: Coste energético 80.116 MJ; Emisión de CO2 -2.070 kg; Código LER 17 02 01; Masa del elemento 1.6 kg; Volumen 0.001455 m3
Residuos:
- embalaje: re170203 Plástico. (componente de residuo); rendimiento 0.002 kg; Código LER 17 02 03; Masa del elemento 1 kg; Volumen 0.001667 m3

**mt08var050** kg Alambre galvanizado para atar, de 1,30 mm de diámetro
Datos técnicos: Coste energético 25.100 MJ; Emisión de CO2 2.560 kg; Código LER 17 04 05; Masa del elemento 1 kg; Volumen 0.000476 m3
