# Subbase granular

- Propiedad del archivo: CYPE Ingenieros S.A.
- Formato: FIEBDC-3/2016
- Programa: Generador de precios de la construcción. CYPE Ingenieros, S.A.
- Fecha: 28/05/2024
- Ámbito geográfico: Panamá
- Divisa: USD
- Costes indirectos: 3 %
- Gastos generales: 13 %
- Beneficio industrial: 6 %
- IVA: 13 %

## M Firmes y pavimentos urbanos

### MB Bases y subbases

#### MBG Granulares

**MBG020** m³ Subbase granular.
Subbase granular con zahorra natural granítica, y compactación al 98% del Proctor Modificado con medios mecánicos, en tongadas de 30 cm de espesor, hasta alcanzar una densidad seca no inferior al al 98% del Proctor Modificado de la máxima obtenida en el ensayo Proctor Modificado, para mejora de las propiedades resistentes del terreno.
Criterio de valoración económica: El precio no incluye la realización del ensayo Proctor Modificado.
Incluye: Transporte y descarga del material a pie de tajo. Extendido del material en tongadas de espesor uniforme. Humectación o desecación de cada tongada. Compactación.
Criterio de medición de proyecto: Volumen medido sobre los planos de perfiles transversales del Proyecto, que definen el movimiento de tierras a realizar en obra.
Criterio de medición de obra: Se medirá, en perfil compactado, el volumen realmente ejecutado según especificaciones de Proyecto, sin incluir los incrementos por excesos de excavación no autorizados.

| Código | Ud | Descripción | Rendimiento | Precio | Importe |
|---|---|---|---|---|---|
| mt01zah010b | t | Zahorra natural granítica. (material) | 2.2 | 15.08 | 33.176 |
| mq02rot030b | h | Compactador tándem autopropulsado, de 63 kW, de 9,65 t, anchura de trabajo 168 cm. (maquinaria) | 0.11 | 54.25 | 5.968 |
| mq04dua020b | h | Dumper de descarga frontal de 2 t de carga útil. (maquinaria) | 0.11 | 12.27 | 1.350 |
| mq02cia020j | h | Camión cisterna, de 8 m³ de capacidad. (maquinaria) | 0.011 | 140.48 | 1.545 |
| mo113 | h | Peón de albañilería. (mano de obra) | 0.227 | 10.59 | 2.404 |
| % | % | Herramientas | 2 % | 44.443 | 0.889 |
|  |  | Costes directos |  |  | 45.332 |

Residuos:
- colocación: mt01zah010b Zahorra natural granítica; factor de residuo 0.00692122

## Recursos

**mt01zah010b** t Zahorra natural granítica
Datos técnicos: Coste energético 127.000 MJ; Emisión de CO2 7.000 kg; Código LER 01 04 08; Masa del elemento 1000 kg; Volumen 0.666667 m3
