# Bordillo de madera

- Propiedad del archivo: CYPE Ingenieros S.A.
- Formato: FIEBDC-3/2016
- Programa: Generador de precios de la construcción. CYPE Ingenieros, S.A.
- Fecha: 28/05/2024
- Ámbito geográfico: Panamá
- Divisa: USD
- Costes indirectos: 3 %
- Gastos generales: 13 %
- Beneficio industrial: 6 %
- IVA: 13 %

## M Firmes y pavimentos urbanos

### ML Bordes y límites de pavimentos

#### MLB Bordillos

**MLB030** m Bordillo de madera.
Bordillo de madera de pino pinaster (Pinus pinaster), de 18x6 cm de sección, color marrón, tratada en autoclave mediante el método Bethell, con clase de uso 4, con aristas redondeadas en la cara superior, fijado horizontalmente sobre base de concreto simple f'c=210 kg/cm² (3000 psi), clase de exposición F0 S0 P0 C0, tamaño máximo del agregado 25 mm (1" ASTM Nº 57), consistencia plástica de 20 cm de espesor y 10 cm de anchura a cada lado del bordillo, vaciado desde camión, extendido y vibrado, con acabado maestreado, según pendientes del proyecto y colocado sobre explanada con índice CBR > 5 (California Bearing Ratio), no incluida en este precio. Incluso elementos de anclaje y limpieza.
Incluye: Replanteo de alineaciones y niveles. Vaciado y extendido del concreto en cama de apoyo. Presentación, aplomado y nivelación. Fijación del bordillo de madera a la base.
Criterio de medición de proyecto: Longitud medida según documentación gráfica de Proyecto.
Criterio de medición de obra: Se medirá la longitud realmente ejecutada según especificaciones de Proyecto.

| Código | Ud | Descripción | Rendimiento | Precio | Importe |
|---|---|---|---|---|---|
| mt10hmf100anc | m³ | Concreto simple f'c=210 kg/cm² (3000 psi), clase de exposición F0 S0 P0 C0, tamaño máximo del agregado 25 mm (1" ASTM Nº 57), consistencia plástica, premezclado, según ACI 318. (material) | 0.062 | 118.46 | 7.345 |
| mt18jbf010a | m | Bordillo de madera de pino pinaster (Pinus pinaster), acabado cepillado, de 18x6 cm de sección y 122 cm de longitud, color marrón, con aristas redondeadas en la cara superior, tratada en autoclave mediante el método Bethell, con clase de uso 4. (material) | 1.2 | 13.79 | 16.548 |
| mt18mva085a | Ud | Taco expansivo metálico y tirafondo, para fijación de elementos de madera sobre soporte base de concreto. (material) | 1 | 1.71 | 1.710 |
| mo041 | h | Albañil especializado en mampostería de obra civil. (mano de obra) | 0.267 | 17.17 | 4.584 |
| mo087 | h | Principiante de albañilería de obra civil. (mano de obra) | 0.305 | 11.01 | 3.358 |
| % | % | Herramientas | 2 % | 33.545 | 0.671 |
|  |  | Costes directos |  |  | 34.216 |

Residuos:
- colocación: mt10hmf100anc; factor de residuo 0.00145586
- colocación: mt18jbf010a; factor de residuo 0.00840669

## Recursos

**mt10hmf100anc** m³ Concreto simple f'c=210 kg/cm² (3000 psi)
Datos técnicos: Coste energético 1840.000 MJ; Emisión de CO2 230.000 kg; Código LER 17 01 01; Masa del elemento 2300 kg; Volumen 1.533333 m3

**mt18jbf010a** m Bordillo de madera de pino pinaster (Pinus pinaster)
Datos técnicos: Coste energético 361.731 MJ; Emisión de CO2 -11.005 kg; Código LER 17 02 01; Masa del elemento 5.83 kg; Volumen 0.0053 m3
Residuos:
- embalaje: re170203 Plástico. (componente de residuo); rendimiento 0.003 kg; Código LER 17 02 03; Masa del elemento 1 kg; Volumen 0.001667 m3

**mt18mva085a** Ud Taco expansivo metálico y tirafondo, para fijación de elementos de madera sobre soporte base de concreto
Datos técnicos: Coste energético 0.289 MJ; Emisión de CO2 0.016 kg; Código LER 17 04 05; Masa del elemento 0.021 kg; Volumen 0.00001 m3
Residuos:
- embalaje: re150101 Envases de papel y cartón. (componente de residuo); rendimiento 0.002 kg; Código LER 15 01 01; Masa del elemento 1 kg; Volumen 0.001333 m3
- embalaje: re170203 Plástico; rendimiento 0.001 kg
