# Borde metálico de acero corten

- Propiedad del archivo: CYPE Ingenieros S.A.
- Formato: FIEBDC-3/2016
- Programa: Generador de precios de la construcción. CYPE Ingenieros, S.A.
- Fecha: 28/05/2024
- Ámbito geográfico: Panamá
- Divisa: USD
- Costes indirectos: 3 %
- Gastos generales: 13 %
- Beneficio industrial: 6 %
- IVA: 13 %

## M Firmes y pavimentos urbanos

### ML Bordes y límites de pavimentos

#### MLD Bordes

**MLD110** m Borde metálico de acero corten.
Formación de borde y límite de pavimento mediante la fijación en el terreno de piezas flexibles de lámina plegada de acero corten, de 150 mm de altura, 1,5 mm de espesor y 3 m de longitud, con el extremo superior redondeado con un ancho de 14 mm, dispuestas linealmente con solape entre ellas, unidas entre sí mediante tornillos pasantes o autorroscantes de acero inoxidable, introducidas en el terreno. Incluso replanteo, excavación manual del terreno, cortes, tornillos pasantes o autorroscantes de acero inoxidable, resolución de uniones entre piezas, resolución de esquinas, relleno y compactación del terreno contiguo al borde ya colocado, limpieza y eliminación del material sobrante.
Incluye: Preparación del terreno. Excavación de la zanja. Introducción de las piezas de borde en la zanja. Unión entre piezas de borde. Resolución de esquinas. Relleno de la zanja y compactación del terreno. Limpieza y eliminación del material sobrante.
Criterio de medición de proyecto: Longitud medida según documentación gráfica de Proyecto.
Criterio de medición de obra: Se medirá la longitud realmente ejecutada según especificaciones de Proyecto.

| Código | Ud | Descripción | Rendimiento | Precio | Importe |
|---|---|---|---|---|---|
| mt18bmp020a | m | Borde metálico de piezas flexibles de lámina plegada de acero corten, de 150 mm de altura, 1,5 mm de espesor y 3 m de longitud, con el extremo superior redondeado con un ancho de 14 mm, dispuestas linealmente con solape entre ellas, unidas entre sí mediante tornillos pasantes o autorroscantes de acero inoxidable, para introducir en el terreno, incluso tornillos pasantes o autorroscantes de acero inoxidable y esquinas. (material) | 1.05 | 12.91 | 13.556 |
| mo041 | h | Albañil especializado en mampostería de obra civil. (mano de obra) | 0.336 | 17.17 | 5.769 |
| % | % | Herramientas | 2 % | 19.325 | 0.387 |
|  |  | Costes directos |  |  | 19.712 |
