# Juego biosaludable, tipo esquí de fondo

- Propiedad del archivo: CYPE Ingenieros S.A.
- Formato: FIEBDC-3/2016
- Programa: Generador de precios de la construcción. CYPE Ingenieros, S.A.
- Fecha: 28/05/2024
- Ámbito geográfico: Panamá
- Divisa: USD
- Costes indirectos: 3 %
- Gastos generales: 13 %
- Beneficio industrial: 6 %
- IVA: 13 %

## T Equipamiento urbano

### TB Áreas de juegos biosaludables

#### TBB Para personas de la tercera edad

**TBB040** Ud Juego biosaludable, tipo esquí de fondo.
Juego biosaludable, tipo esquí de fondo, para un usuario, de tubo de acero galvanizado pintado al horno, de 137x64x140 cm. Colocación en obra: con tacos químicos, sobre una base de concreto.
Incluye: Replanteo. Excavación. Vaciado de la base de apoyo. Fijación del juego biosaludable.
Criterio de medición de proyecto: Número de unidades previstas, según documentación gráfica de Proyecto.
Criterio de medición de obra: Se medirá el número de unidades realmente ejecutadas según especificaciones de Proyecto.

| Código | Ud | Descripción | Rendimiento | Precio | Importe |
|---|---|---|---|---|---|
| mt10hmf100anc | m³ | Concreto simple f'c=210 kg/cm² (3000 psi), clase de exposición F0 S0 P0 C0, tamaño máximo del agregado 25 mm (1" ASTM Nº 57), consistencia plástica, premezclado, según ACI 318. (material) | 0.113 | 118.46 | 13.386 |
| mt50spl105b | Ud | Fijación compuesta por taco químico, arandela y tornillo de acero. (material) | 4 | 7.77 | 31.080 |
| mt52jbs040a | Ud | Juego biosaludable, tipo esquí de fondo, para un usuario, formado por poste de tubo de acero galvanizado pintado al horno, estructura soporte tubular, pedales de material plástico, empuñaduras de material plástico, placa base con cuatro puntos de anclaje, tapa antivandálica para la protección de los anclajes, tornillos de acero galvanizado y tuercas autoblocantes, de 137x64x140 cm, con zona de seguridad de 6 m²; para la realización de ejercicios de mejora de la coordinación y fortalecimiento de la musculatura de brazos, piernas y cadera por parte de la tercera edad. (material) | 1 | 972.4 | 972.400 |
| mo041 | h | Albañil especializado en mampostería de obra civil. (mano de obra) | 1.906 | 17.17 | 32.726 |
| mo087 | h | Principiante de albañilería de obra civil. (mano de obra) | 1.906 | 11.01 | 20.985 |
| % | % | Herramientas | 2 % | 1070.577 | 21.412 |
|  |  | Costes directos |  |  | 1091.989 |

Residuos:
- colocación: mt10hmf100anc; factor de residuo 0.00145586

## Recursos

**mt10hmf100anc** m³ Concreto simple f'c=210 kg/cm² (3000 psi)
Datos técnicos: Coste energético 1840.000 MJ; Emisión de CO2 230.000 kg; Código LER 17 01 01; Masa del elemento 2300 kg; Volumen 1.533333 m3

**mt52jbs040a** Ud Juego biosaludable
Datos técnicos: Coste energético 1506.047 MJ; Emisión de CO2 128.459 kg
Residuos:
- embalaje: re150101 Envases de papel y cartón. (componente de residuo); rendimiento 1.436 kg; Código LER 15 01 01; Masa del elemento 1 kg; Volumen 0.001333 m3
