# Farola con columna metálica

- Propiedad del archivo: CYPE Ingenieros S.A.
- Formato: FIEBDC-3/2016
- Programa: Generador de precios de la construcción. CYPE Ingenieros, S.A.
- Fecha: 28/05/2024
- Ámbito geográfico: Panamá
- Divisa: USD
- Costes indirectos: 3 %
- Gastos generales: 13 %
- Beneficio industrial: 6 %
- IVA: 13 %

## T Equipamiento urbano

### TI Iluminación viaria

#### TIF Farolas

**TIF010** Ud Farola con columna metálica.
Farola, modelo Rama Led "SANTA & COLE", de 8200 mm de altura, compuesta por columna cilíndrica de dos tramos, con el tramo inferior de acero galvanizado pintado, de 152 mm de diámetro y el tramo superior de acero inoxidable AISI 304, de 129 mm de diámetro, acabado pulido y 5 luminarias rectangulares a distinta altura de aluminio anodizado, de 70 W de potencia máxima, de 1163x200x98 mm, con óptica de alto rendimiento de tecnología led y 48 led de 1,5 W, clase de protección I, grado de protección IP66. Incluso dado de fundación realizado con concreto simple f'c=210 kg/cm² (3000 psi), clase de exposición F0 S0 P0 C0, tamaño máximo del agregado 25 mm (1" ASTM Nº 57), consistencia plástica, accesorios y elementos de anclaje. Totalmente montada, conexionada y comprobada.
Criterio de valoración económica: El precio no incluye la excavación.
Incluye: Formación de fundación de concreto simple. Preparación de la superficie de apoyo. Fijación de la columna. Colocación de las luminarias. Conexionado. Limpieza del elemento.
Criterio de medición de proyecto: Número de unidades previstas, según documentación gráfica de Proyecto.
Criterio de medición de obra: Se medirá el número de unidades realmente ejecutadas según especificaciones de Proyecto.

| Código | Ud | Descripción | Rendimiento | Precio | Importe |
|---|---|---|---|---|---|
| mt10hmf100anc | m³ | Concreto simple f'c=210 kg/cm² (3000 psi), clase de exposición F0 S0 P0 C0, tamaño máximo del agregado 25 mm (1" ASTM Nº 57), consistencia plástica, premezclado, según ACI 318. (material) | 0.567 | 118.46 | 67.167 |
| mt34syc015rV | Ud | Farola, modelo Rama Led "SANTA & COLE", de 8200 mm de altura, compuesta por columna cilíndrica de dos tramos, con el tramo inferior de acero galvanizado pintado, de 152 mm de diámetro y el tramo superior de acero inoxidable AISI 304, de 129 mm de diámetro, acabado pulido y 5 luminarias rectangulares a distinta altura de aluminio anodizado, de 70 W de potencia máxima, de 1163x200x98 mm, con óptica de alto rendimiento de tecnología led y 48 led de 1,5 W, clase de protección I, grado de protección IP66, incluso placa base y pernos de anclaje. (material) | 1 | 10976.15 | 10976.150 |
| mq07gte010a | h | Grúa autopropulsada de brazo telescópico con una capacidad de elevación de 12 t y 20 m de altura máxima de trabajo. (maquinaria) | 0.22 | 64.83 | 14.263 |
| mq07cce010a | h | Camión con cesta elevadora de brazo articulado de 16 m de altura máxima de trabajo y 260 kg de carga máxima. (maquinaria) | 0.77 | 25.12 | 19.342 |
| mo020 | h | Albañil especializado en mampostería. (mano de obra) | 0.336 | 17.17 | 5.769 |
| mo113 | h | Peón de albañilería. (mano de obra) | 0.224 | 10.59 | 2.372 |
| mo003 | h | Instalador instalador electricista. (mano de obra) | 0.56 | 17.64 | 9.878 |
| mo102 | h | Principiante de instalador electricista. (mano de obra) | 0.56 | 10.99 | 6.154 |
| % | % | Herramientas | 2 % | 11101.095 | 222.022 |
|  |  | Costes directos |  |  | 11323.117 |

Residuos:
- colocación: mt10hmf100anc; factor de residuo 0.00145586

## Recursos

**mt10hmf100anc** m³ Concreto simple f'c=210 kg/cm² (3000 psi)
Datos técnicos: Coste energético 1840.000 MJ; Emisión de CO2 230.000 kg; Código LER 17 01 01; Masa del elemento 2300 kg; Volumen 1.533333 m3

**mt34syc015rV** Ud Farola, modelo Rama Led "SANTA & COLE"
Datos técnicos: Coste energético 7772.680 MJ; Emisión de CO2 1105.724 kg
Residuos:
- embalaje: re150101 Envases de papel y cartón. (componente de residuo); rendimiento 0.18 kg; Código LER 15 01 01; Masa del elemento 1 kg; Volumen 0.001333 m3
- embalaje: re170203 Plástico. (componente de residuo); rendimiento 0.09 kg; Código LER 17 02 03; Masa del elemento 1 kg; Volumen 0.001667 m3
