# Mesa para picnic

- Propiedad del archivo: CYPE Ingenieros S.A.
- Formato: FIEBDC-3/2016
- Programa: Generador de precios de la construcción. CYPE Ingenieros, S.A.
- Fecha: 28/10/2024
- Ámbito geográfico: Panamá
- Divisa: USD
- Costes indirectos: 3 %
- Gastos generales: 13 %
- Beneficio industrial: 6 %
- IVA: 13 %

## T Equipamiento urbano

### TM Mobiliario urbano

#### TMB Bancos, sillas y mesas

**TMB060** Ud Mesa para picnic.
Conjunto de mesa para picnic, compuesto por una mesa de 90x90x55 cm y dos bancos, de madera de pino tratada en autoclave, fijado a una superficie soporte con elementos de anclaje.
Criterio de valoración económica: El precio no incluye la superficie soporte.
Incluye: Replanteo de alineaciones y niveles. Colocación y fijación de las piezas.
Criterio de medición de proyecto: Número de unidades previstas, según documentación gráfica de Proyecto.
Criterio de medición de obra: Se medirá el número de unidades realmente ejecutadas según especificaciones de Proyecto.

| Código | Ud | Descripción | Rendimiento | Precio | Importe |
|---|---|---|---|---|---|
| mt50spl105b | Ud | Fijación compuesta por taco químico, arandela y tornillo de acero. (material) | 8 | 7.93 | 63.440 |
| mt52mug210a | Ud | Conjunto de mesa para picnic. (material) | 1 | 205.68 | 205.680 |
| mo041 | h | Albañil especializado en mampostería de obra civil. (mano de obra) | 0.56 | 17.84 | 9.990 |
| mo087 | h | Principiante de albañilería de obra civil. (mano de obra) | 0.56 | 11.44 | 6.406 |
| % | % | Herramientas | 2 % | 285.516 | 5.710 |
|  |  | Costes directos |  |  | 291.226 |
