# Mesa de concreto prefabricado

- Propiedad del archivo: CYPE Ingenieros S.A.
- Formato: FIEBDC-3/2016
- Programa: Generador de precios de la construcción. CYPE Ingenieros, S.A.
- Fecha: 02/09/2025
- Ámbito geográfico: Panamá
- Divisa: USD
- Costes indirectos: 3 %
- Gastos generales: 13 %
- Beneficio industrial: 6 %
- IVA: 13 %

## T Equipamiento urbano

### TM Mobiliario urbano

#### TMB Bancos, sillas y mesas

**TMB065** Ud Mesa de concreto prefabricado.
Mesa para pícnic de concreto prefabricado, de 800x1600x760 cm, acabado con tratamiento antigrafiti, color blanco.
Incluye: Replanteo. Colocación.
Criterio de medición de proyecto: Número de unidades previstas, según documentación gráfica de Proyecto.
Criterio de medición de obra: Se medirá el número de unidades realmente ejecutadas según especificaciones de Proyecto.

| Código | Ud | Descripción | Rendimiento | Precio | Importe |
|---|---|---|---|---|---|
| mt52mug205a | Ud | Mesa para pícnic de concreto prefabricado, de 800x1600x760 cm, acabado con tratamiento antigrafiti, color blanco. (material) | 1 | 794.98 | 794.980 |
| mq04cag010a | h | Camión con grúa de hasta 6 t. (maquinaria) | 0.506 | 67.07 | 33.937 |
| mo041 | h | Albañil especializado en mampostería de obra civil. (mano de obra) | 0.516 | 18.63 | 9.613 |
| mo087 | h | Principiante de albañilería de obra civil. (mano de obra) | 0.516 | 11.94 | 6.161 |
| % | % | Herramientas | 2 % | 844.691 | 16.894 |
|  |  | Costes directos |  |  | 861.585 |

## Recursos

**mt52mug205a** Ud Mesa para pícnic de concreto prefabricado, de 800x1600x760 cm, acabado con tratamiento antigrafiti, color blanco
Datos técnicos: Coste energético 1091.974 MJ; Emisión de CO2 88.018 kg
Residuos:
- embalaje: re150101 Envases de papel y cartón. (componente de residuo); rendimiento 1.433 kg; Código LER 15 01 01; Masa del elemento 1 kg; Volumen 0.001333 m3
