# Jardinera de concreto prefabricado

- Propiedad del archivo: CYPE Ingenieros S.A.
- Formato: FIEBDC-3/2016
- Programa: Generador de precios de la construcción. CYPE Ingenieros, S.A.
- Fecha: 28/10/2024
- Ámbito geográfico: Panamá
- Divisa: USD
- Costes indirectos: 3 %
- Gastos generales: 13 %
- Beneficio industrial: 6 %
- IVA: 13 %

## T Equipamiento urbano

### TM Mobiliario urbano

#### TMJ Jardineras

**TMJ050** Ud Jardinera de concreto prefabricado.
Jardinera circular de concreto prefabricado, de 110 cm de diámetro y 54 cm de altura.
Incluye: Colocación de la jardinera. Eliminación y limpieza del material sobrante.
Criterio de medición de proyecto: Número de unidades previstas, según documentación gráfica de Proyecto.
Criterio de medición de obra: Se medirá el número de unidades realmente ejecutadas según especificaciones de Proyecto.

| Código | Ud | Descripción | Rendimiento | Precio | Importe |
|---|---|---|---|---|---|
| mt52mug240j | Ud | Jardinera circular de concreto prefabricado, de 110 cm de diámetro y 54 cm de altura. (material) | 1 | 1082.28 | 1082.280 |
| mq04cag010a | h | Camión con grúa de hasta 6 t. (maquinaria) | 0.55 | 67.07 | 36.889 |
| mo041 | h | Albañil especializado en mampostería de obra civil. (mano de obra) | 0.56 | 17.84 | 9.990 |
| mo087 | h | Principiante de albañilería de obra civil. (mano de obra) | 0.897 | 11.44 | 10.262 |
| % | % | Herramientas | 2 % | 1139.421 | 22.788 |
|  |  | Costes directos |  |  | 1162.209 |

## Recursos

**mt52mug240j** Ud Jardinera circular de concreto prefabricado, de 110 cm de diámetro y 54 cm de altura
Datos técnicos: Coste energético 342.338 MJ; Emisión de CO2 46.091 kg
Residuos:
- embalaje: re150101 Envases de papel y cartón. (componente de residuo); rendimiento 1.46 kg; Código LER 15 01 01; Masa del elemento 1 kg; Volumen 0.001333 m3
