# Vallado de recinto para perros

- Propiedad del archivo: CYPE Ingenieros S.A.
- Formato: FIEBDC-3/2016
- Programa: Generador de precios de la construcción. CYPE Ingenieros, S.A.
- Fecha: 28/05/2024
- Ámbito geográfico: Panamá
- Divisa: USD
- Costes indirectos: 3 %
- Gastos generales: 13 %
- Beneficio industrial: 6 %
- IVA: 13 %

## T Equipamiento urbano

### TM Mobiliario urbano

#### TMS Mobiliario canino

**TMS030** m Vallado de recinto para perros.
Vallado de recinto para perros, de 0,80 m de altura, formado por postes verticales, dos travesaños horizontales y zócalo de madera de pino silvestre, tratada en autoclave, acabada con barniz protector, y tablas verticales de madera de extremos redondeados y cantos romos, con tornillería de acero galvanizado, embutida y protegida con tapones de seguridad, fijada a una superficie soporte.
Criterio de valoración económica: El precio no incluye la superficie soporte.
Incluye: Replanteo. Fijación del elemento.
Criterio de medición de proyecto: Longitud medida según documentación gráfica de Proyecto, deduciendo la longitud de los huecos de puertas y cancelas.
Criterio de medición de obra: Se medirá la longitud realmente ejecutada según especificaciones de Proyecto, deduciendo la longitud de los huecos de puertas y cancelas.

| Código | Ud | Descripción | Rendimiento | Precio | Importe |
|---|---|---|---|---|---|
| mt50spl105b | Ud | Fijación compuesta por taco químico, arandela y tornillo de acero. (material) | 4 | 7.77 | 31.080 |
| mt52moc030a | m | Vallado de recinto para perros, de 0,80 m de altura, formado por postes verticales, dos travesaños horizontales y zócalo de madera de pino silvestre, tratada en autoclave, acabada con barniz protector, y tablas verticales de madera de extremos redondeados y cantos romos, con tornillería de acero galvanizado, embutida y protegida con tapones de seguridad, incluso elementos de fijación. (material) | 1 | 175.39 | 175.390 |
| mo041 | h | Albañil especializado en mampostería de obra civil. (mano de obra) | 0.336 | 17.17 | 5.769 |
| mo087 | h | Principiante de albañilería de obra civil. (mano de obra) | 0.336 | 11.01 | 3.699 |
| % | % | Herramientas | 2 % | 215.938 | 4.319 |
|  |  | Costes directos |  |  | 220.257 |

## Recursos

**mt52moc030a** m Vallado de recinto para perros
Datos técnicos: Coste energético 1671.033 MJ; Emisión de CO2 -22.561 kg
Residuos:
- embalaje: re150101 Envases de papel y cartón. (componente de residuo); rendimiento 0.372 kg; Código LER 15 01 01; Masa del elemento 1 kg; Volumen 0.001333 m3
