# Señal vertical de tráfico

- Propiedad del archivo: CYPE Ingenieros S.A.
- Formato: FIEBDC-3/2016
- Programa: Generador de precios de la construcción. CYPE Ingenieros, S.A.
- Fecha: 07/11/2025
- Ámbito geográfico: Panamá
- Divisa: USD
- Costes indirectos: 3 %
- Gastos generales: 13 %
- Beneficio industrial: 6 %
- IVA: 13 %

## T Equipamiento urbano

### TS Señalización y soportes publicitarios

#### TSV Señalización vertical

**TSV050** Ud Señal vertical de tráfico.
Suministro y colocación sobre el soporte de señal vertical de tráfico de acero galvanizado, triangular, de 90 cm de lado, con retrorreflectancia nivel 2 (H.I.). Incluso accesorios, tornillería y elementos de anclaje.
Incluye: Montaje.
Criterio de medición de proyecto: Número de unidades previstas, según documentación gráfica de Proyecto.
Criterio de medición de obra: Se medirá el número de unidades realmente suministradas según especificaciones de Proyecto.

| Código | Ud | Descripción | Rendimiento | Precio | Importe |
|---|---|---|---|---|---|
| mt53spc020b | Ud | Señal vertical de tráfico de acero galvanizado, triangular, de 90 cm de lado, con retrorreflectancia nivel 2 (H.I.), incluso accesorios, tornillería y elementos de anclaje. (material) | 1 | 121.69 | 121.690 |
| mq07cce010a | h | Camión con cesta elevadora de brazo articulado de 16 m de altura máxima de trabajo y 260 kg de carga máxima. (maquinaria) | 0.187 | 67.21 | 12.568 |
| mo041 | h | Albañil especializado en mampostería de obra civil. (mano de obra) | 0.191 | 18.63 | 3.558 |
| mo087 | h | Principiante de albañilería de obra civil. (mano de obra) | 0.191 | 11.94 | 2.281 |
| % | % | Herramientas | 2 % | 140.097 | 2.802 |
|  |  | Costes directos |  |  | 142.899 |

Residuos:
- colocación: mt53spc020b; factor de residuo 0.0053

## Recursos

**mt53spc020b** Ud Señal vertical de tráfico de acero galvanizado
Datos técnicos: Coste energético 157.030 MJ; Emisión de CO2 15.807 kg; Código LER 17 04 05; Masa del elemento 6.1 kg; Volumen 0.002905 m3
Residuos:
- embalaje: re170203 Plástico. (componente de residuo); rendimiento 0.04 kg; Código LER 17 02 03; Masa del elemento 1 kg; Volumen 0.001667 m3
