# Panel complementario de tráfico

- Propiedad del archivo: CYPE Ingenieros S.A.
- Formato: FIEBDC-3/2016
- Programa: Generador de precios de la construcción. CYPE Ingenieros, S.A.
- Fecha: 28/05/2024
- Ámbito geográfico: Panamá
- Divisa: USD
- Costes indirectos: 3 %
- Gastos generales: 13 %
- Beneficio industrial: 6 %
- IVA: 13 %

## T Equipamiento urbano

### TS Señalización y soportes publicitarios

#### TSV Señalización vertical

**TSV060** Ud Panel complementario de tráfico.
Suministro y colocación sobre el soporte de panel complementario de tráfico de acero galvanizado, de 50x20 cm, con retrorreflectancia nivel 2 (H.I.). Incluso accesorios, tornillería y elementos de anclaje.
Incluye: Montaje.
Criterio de medición de proyecto: Número de unidades previstas, según documentación gráfica de Proyecto.
Criterio de medición de obra: Se medirá el número de unidades realmente suministradas según especificaciones de Proyecto.

| Código | Ud | Descripción | Rendimiento | Precio | Importe |
|---|---|---|---|---|---|
| mt53spc100q | Ud | Panel complementario de tráfico de acero galvanizado, de 50x20 cm, con retrorreflectancia nivel 2 (H.I.), incluso accesorios, tornillería y elementos de anclaje. (material) | 1 | 65.02 | 65.020 |
| mq07cce010a | h | Camión con cesta elevadora de brazo articulado de 16 m de altura máxima de trabajo y 260 kg de carga máxima. (maquinaria) | 0.187 | 25.12 | 4.697 |
| mo041 | h | Albañil especializado en mampostería de obra civil. (mano de obra) | 0.112 | 17.17 | 1.923 |
| mo087 | h | Principiante de albañilería de obra civil. (mano de obra) | 0.112 | 11.01 | 1.233 |
| % | % | Herramientas | 2 % | 72.873 | 1.457 |
|  |  | Costes directos |  |  | 74.330 |

Residuos:
- colocación: mt53spc100q; factor de residuo 0.0053

## Recursos

**mt53spc100q** Ud Panel complementario de tráfico de acero galvanizado
Datos técnicos: Coste energético 40.270 MJ; Emisión de CO2 3.904 kg; Código LER 17 04 05; Masa del elemento 1.45 kg; Volumen 0.00069 m3
Residuos:
- embalaje: re170203 Plástico. (componente de residuo); rendimiento 0.04 kg; Código LER 17 02 03; Masa del elemento 1 kg; Volumen 0.001667 m3
