# Par de manguitos para soldador

- Propiedad del archivo: CYPE Ingenieros S.A.
- Formato: FIEBDC-3/2016
- Programa: Generador de precios de la construcción. CYPE Ingenieros, S.A.
- Fecha: 28/05/2024
- Ámbito geográfico: Panamá
- Divisa: USD
- Costes indirectos: 3 %
- Gastos generales: 13 %
- Beneficio industrial: 6 %
- IVA: 13 %

## Y Seguridad y salud ocupacional ocupacional

### YI Equipos de protección individual

#### YIM Para las manos y los brazos

**YIM030** Ud Par de manguitos para soldador.
Par de manguitos para soldador, amortizable en 4 usos.
Criterio de medición de proyecto: Número de unidades previstas, según Estudio o Estudio Básico de Seguridad y Salud.
Criterio de medición de obra: Se medirá el número de unidades realmente suministradas según especificaciones de Estudio o Estudio Básico de Seguridad y Salud.

| Código | Ud | Descripción | Rendimiento | Precio | Importe |
|---|---|---|---|---|---|
| mt50epm030d | Ud | Par de manguitos al hombro de serraje grado A para soldador, EPI de categoría II, cumpliendo todos los requisitos de seguridad. (material) | 0.25 | 26.67 | 6.668 |
| % | % | Herramientas | 2 % | 6.668 | 0.133 |
|  |  | Costes directos |  |  | 6.801 |
